# Mensa Essenheim Ausschreibungen kompl
Angebotsaufforderung (GAEB DA XML 3.3, DA83)
Projekt: 2506-MGE
Währung: EUR
Erstellt mit: GXML Toolbox V3.3 R20220330, ORCA AVA 27 27.00.00, 11.09.2026

## Baubeschreibung
1. Allgemeine Angaben zum Bauvorhaben

Name und Anschrift des Auftraggebers:
Verbandsgemeinde Nieder-Olm
Pariser Straße 110
55268 Nieder-Olm

Beschreibung des Bauvorhabens:
Bei dem Bauvorhaben handelt es sich um den Neubau einer Mensa für die Grundschule Essenheim.
Der Neubau wird als Anbau an den bestehenden Gebäudekomplex der Grundschule errichtet.

Der aus 2 Gebäudeteilen, Verbindungsbau mit Erschließungsfluren zum Bestand und teilunterkellertes, eingeschossiges Hauptgebäude mit Mensa, Küche, Treppenhaus, WCs und Haustechnik bestehende Komplex wird in Stahlbeton- und Massivholzbauweise auf Basis von Brettsperrholzelementen erstellt.
Das Hauptgebäude ist mit seinem em UG in den Hang eingeschoben, während der Verbindungsbau als zweigeschossiger Gebäudeteil zwischen Anbau und Bestand vermittelt.

Das Gebäude erhält ein ziegelgedecktes Satteldach in Holzbauweise während der Verbindungsbau ein Flachdach erhält. Die Mensa stellt sich als eingeschossiger Saal dar, mit einer maximalen Raumhöhe bis in den First des offenen Dachraum von ca. 5,30m. Die Satteldachkonstruktion wird durch Bretsperrholzelemente auf einem Stahlbetonrahmen gehalten.

Der hinter dem Speisesaal liegende Bereich beinhaltet Küche und Nebenräume sowie Sanitär- und Umkleidebereiche. Im Dachraum darüber befinden sich Lüftungstechnik mit Zu- und Abluftleitungen.

Im Untergeschoss befinden sich der Haustechnikraum mit der Lüftungsanlage, Wärmeerzeugung und -verteilung sowie der Hausanschluss. Daneben liegen hier die WC-Räume für die Mensa und das TRH.

Alle Gebäudeteile mit Ausnahme des Dachraumes können barrierefrei erschlossen werden.
Vom Schulhof aus gelangt man ebenerdig direkt in die Mensa, vom Bestandsgebäude aus ist dies über den Verbindungsbau im UG und EG möglich. Ein weiterer Zugang von außen befindet sich straßenseitig im UG. Im Hauptgebäude verbindet ein Aufzug UG und EG.

Bestand, Verbindungsbau und neuer Anbau bilden einen dreiseitig gefassten Innenhof, der sich mit Sitz- und Treppenstufen sowie höhenmäßig abgestuften Grünflächen vom EG-Niveau zum UG entwickelt.

Die Fassaden erhalten ein Wärmedämm-Verbundsystem aus mineralischem Dämmstoff. Der Verbindungsbau erhält als äußeren Abschluss über seine gesamte Länge eine Pfosten-Riegel-Konstruktion.

2. Angaben zur Örtlichkeit

Anschrift der Baustelle:
Münchhofpforte 20
55270 Essenheim

Lage des Grundstücks:
Das Grundstück befindet sich in Essenheim Neubaugebiet Domherrngärten im Geltungsbereich des Bebauungsplans "Grunbdschule Urplan" und hat eine fast rechteckige Form. Drei der vier Grundstücksseiten sind fast über die gesamte Länge grenzständig bebaut. Es bestehen an zwei der vier Seiten beengte Zufahrtsmöglichkeiten mit geringen Radien für Fahrzeuge über bestehende Fuß-/Fahrwege.

Die Liegenschaft ist über die Straße Münchhofpforte erreichbar.

Anzahl und Höhe der geplanten Geschosse: Teilunterkellert, Erdgeschoss
Besondere Umstände: Bestehende Schulbebauung

3. Termine und Fristen

Vorgesehener Beginn der Baumaßnahme: 29.03.2026
Geplante Dauer der Baumaßnahme: 16 Monate
Vorgesehener Beginn der Arbeiten dieses Leistungsverzeichnisses: KW 7 / 2027
Geplante Dauer der Baumaßnahme: 53 Arbeitstage

4. Angaben zur Baustelle

4.1. Baugrund

Baugrund gemäß Baugrundgutachten vom 18.08.2025:
0,0 - 0,4 unter GOK: Holzhackschnitzel bzw. Mutterboden (RKS 1 bzw. RKS 2 und 3)
0,4 - 1,2-1,6 unter GOK überwiegend leichtplastische, nachrangig mittelplastische aufgefüllte Schluffe (Schicht 2) mit wechselnden Ton-, Sand- und nachrangig Kiesanteilen aufgeschlossen, die gemäß DIN 18196 in die Bodengruppen UL und nachrangig UM eingestuft werden. Die Konsistenz der Schluffe war nach der Bohrgutansprache halbfest. Als anthropogene Beimengungen wurden Ziegelbruchstücke, Kohle- und Wurzelreste sowie Schotter festgestellt. Weitere organoleptische Auffälligkeiten (Farbe, Geruch) wurden im Zuge der Probeentnahme nicht wahrgenommen

Unterhalb der aufgefüllten Schluffe der Schicht 2 stehen im Bereich der RKS 1 bis 6,4 m unter GOK  im Bereich der RKS 2 bis 6,6 m unter GOK und im Bereich der RKS 3 bis zur Endteufe von 6,0 m unter GOK leicht- bis mittelplastische steife bis halbfeste und halbfeste Schluffe mit wechselnden Ton-, Sand- und Kiesanteilen an, die gemäß DIN 18196 überwiegend in die Bodengruppen UL, UM, TM und nachrangig GU* und SU* eingestuft werden.

Unterhalb der Schluffe stehen im Bereich der RKS 1 bis zur Endteufe von 7,0 m unter GOK und im Bereich der RKS 2 bis zur Endteufe von 6,9 m unter GOK ausgeprägt plastische halbfeste Tone (Schicht 4) mit schwach schluffigen Beimengungen an, die gemäß DIN 18196 in die Bodengruppe TA eingestuft werden. Bei der DPH 1 und DPH 2 lagen die Eindringwiderstände in dieser Schicht zwischen 8 und maximal 15 Schlägen je 10 cm Eindringtiefe.

4.2. Lage und Transportwege
Zufahrtmöglichkeiten:
Das Grundstück wird über eine seitliche Stichstraße der Straße Münchhofpforte erschlossen. Weitere Angaben können dem Baustelleneinrichtungsplan entnommen werden.

4.3. Sonstige Baustelleneinrichtung
Ver- und Entsorgungsleitungsanschlüsse für:
Wasser: bauseits vorhanden
Strom: bauseits vorhanden
Abwasser: öfftl. Kanal

4.4. Sonstige Angaben zur Baustelle
Schutz vorhandenen Bewuchses: Es sind mehrere großkronige Bestandsbäume (d=35-40 cm) zu schützen und zu erhalten.
Das Grundstück wurde nicht auf vermutete Kampfmittel untersucht.

5. Angaben zur Ausführung
Siehe Angaben Leistungsbereiche

6. Entsorgung von Abfall nach DIN 18299
Die Entsorgung von Abfall nach den Abschnitten 4.1.11 und 4.1.12 ATV DIN 18299 hat umgehend,
spätestens täglich zum Abschluss der jeweiligen Arbeiten, zu erfolgen.

7. Sicherheits- und Gesundheitskoordination
Mit der Sicherheits- und Gesundheitskoordination ist beauftragt:

AMD TÜV Arbeitsmedizinische Dienste GmbH
TÜV Rheinland Group
Zentrum Koblenz
Hans-Böckler-Str. 6
56070 Koblenz

## Putz- und Stuckarbeiten, Wärmedämmsysteme
Technische Vorbemerkung - Putz- und Stuckarbeiten, Wärmedämmsysteme

1. Mitgeltende Normen und Regeln

Allgemeines

Es gelten jeweils die Normen und Regeln in der zum Vertragsschluss gültigen Fassung einschließlich der Änderungen, Berichtigungen und Beiblätter.

Soweit in der Leistungsbeschreibung auf Technische Spezifikationen, z.B. nationale Normen, mit denen Europäische Normen umgesetzt werden, europäisch technische Bewertungen, gemeinsame technische Spezifikationen, Internationale Normen, Bezug genommen wird, werden auch ohne den ausdrücklichen Zusatz: "oder gleichwertig", immer gleichwertige Technische Spezifikationen in Bezug genommen.

BFS Merkblatt Nr. 9
Beschichtungen auf mineralischen und pastösen Außenputzen
Herausgeber: Bundesausschuss Farbe und Sachwertschutz (BFS)

BFS Fachregel Nr. 19
Risse in Außenputzen - Beschichtung und Armierung
Herausgeber: Bundesausschuss Farbe und Sachwertschutz (BFS)

BFS Fachregel Nr. 20.1
Baustellenübliche Untergrundprüfungen bei Putzarbeiten
Herausgeber: Bundesausschuss Farbe und Sachwertschutz (BFS)

BFS Merkblatt Nr. 21
Technische Richtlinien für die Planung und Verarbeitung von Wärmedämm-Verbundsystemen
Herausgeber: Bundesausschuss Farbe und Sachwertschutz (BFS)

BFS Merkblatt Nr. 26
Farbveränderung von Beschichtungen im Außenbereich
Herausgeber: Bundesausschuss Farbe und Sachwertschutz (BFS)

IVD-Merkblatt Nr. 4
Abdichten von Fugen im Hochbau mit aufzuklebenden Elastomer-Fugenbändern
Herausgeber: Industrieverband Dichtstoffe e.V. (IVD)

IVD-Merkblatt Nr. 5
Abdichtungen mit Butylbändern
Herausgeber: Industrieverband Dichtstoffe e.V. (IVD)

IVD-Merkblatt Nr. 21
Elastische Fugenabdichtungen im Lebensmittelbereich
Herausgeber: Industrieverband Dichtstoffe e.V. (IVD)

IVD-Merkblatt Nr. 30
Montageklebstoffe für Klebungen und Abdichtungen
Herausgeber: Industrieverband Dichtstoffe e.V. (IVD)

Merkblatt
Egalisationsanstriche auf Edelputzen Farbtonegalisierende Beschichtung
Herausgeber: Industrieverband WerkMörtel e.V. (IWM) und andere

Merkblatt
Einbau und Verputzen von Platten aus extrudiertem Polystyrolschaum (XPS-R) mit rauer oder gewaffelter Oberfläche
Herausgeber: Verband für Dämmsysteme, Putz und Mörtel e. V. (VDPM)

Merkblatt
Strukturierte Putzoberflächen - Visuelle Anforderungen
Herausgeber: Verband für Dämmsysteme, Putz und Mörtel e. V. (VDPM)

Merkblatt
Ausführung von Sockelbereichen bei Wärmedämm-Verbundsystemen und Putzsystemen
Herausgeber: Verband für Dämmsysteme, Putz und Mörtel e. V. (VDPM)

Merkblatt
Leitlinien für das Verputzen von Mauerwerk und Beton Grundlagen für die Planung, Gestaltung und Ausführung
Herausgeber: Verband für Dämmsysteme, Putz und Mörtel e. V. (VDPM)

Merkblatt
Praxismerkblatt Brandschutzmaßnahmen bei WDVS mit EPS-Dämmstoffen
Herausgeber: Industrieverband WerkMörtel e.V. (IWM ) und andere

Merkblatt
Dübel in WDVS: Hinweise zur Planung und Ausführung
Herausgeber: Verband für Dämmsysteme, Putz und Mörtel e. V. (VDPM)

Technische Spezifikation
Wärmedämmputzmörtel
Herausgeber: Verband für Dämmsysteme, Putz und Mörtel e. V. (VDPM)

Merkblatt  2
Verspachtelung von Gipsplatten Oberflächengüten
Herausgeber: Bundesverband der Gipsindustrie e.V., Industriegruppe Gipsplatten

Merkblatt  2.1
Verspachtelung von Gipsfaserplatten Oberflächengüten
Herausgeber: Bundesverband der Gipsindustrie e.V., Industriegruppe Gipsplatten

Merkblatt 4
Regeldetails zum Wärmeschutz gemäß EnEV 2009 Modernisierung mit Trockenbausystemen
Herausgeber: Bundesverband der Gipsindustrie e.V., Industriegruppe Gipsplatten

Anhang zum Merkblatt 4
Regeldetails zum Wärmeschutz gem. EnEV 2009 mit Trockenbausystemen in der Modernisierung - Bauteilkatalog
Herausgeber: Bundesverband der Gipsindustrie e.V., Industriegruppe Gipsplatten

Merkblatt 5
Bäder, Feucht- und Nassräume im Holz- und Trockenbau - Innenraumabdichtung nach DIN 18534
Herausgeber: Bundesverband der Gipsindustrie e.V., Industriegruppe Gipsplatten

2. Angaben zur Baustelle

Lage und Transportwege

Die Arbeiten sind in folgenden Geschossen auszuführen: UG, EG, DG

Gerüste
Gerüste werden bauseits gestellt als Fassadengerüst:
Lastklasse: 3
Breitenklasse: SW06
Höhe der obersten Gerüstlage in m: 3
Geplanter Aufbautermin: 7.9.2026
Geplanter Abbautermin: 21.4.2027

Gerüste werden bauseits gestellt als Raumgerüst:
Lastklasse: 3
Höhe der obersten Gerüstlage in m: 4
Standort: Im Gebäude
Geplanter Aufbautermin: 7.9.2026
Geplanter Abbautermin: 21.4.2027

Gerüste werden bauseits gestellt als fahrbare Arbeitsbühne:
Gerüstgruppe: LK3
Länge in m: 3,5
Höhe der obersten Gerüstlage in m: 4

Zu erwartende besondere Belastungen
Die Baustelle liegt in der Windzone: 1

3. Angaben zu Stoffen und Bauteilen

Dokumentation:
Es ist eine Dokumentation anzufertigen und nach Baufortschritt unaufgefordert zu übergeben.
Die Übergabe erfolgt digital und mit Gliederungsverzeichnis und Ordnerstruktur. Die Dokumentation ist dem Baufortschritt gemäß fortzuschreiben.
Die Dokumentation umfasst lückenlos folgende Nachweise der eingebauten Bauprodukte, Materialien und Bauarten: Produktdatenblätter, Technische Merkblätter, Sicherheitsdatenblätter, abZ, abP, Leistungserklärungen, Übereinstimmungsnachweise, Lieferscheine, Herkunftsnachweise, Umwelt-Produktdeklarationen (EPD), Reinigungsanweisungen, etc.

Die Zulassung des Wärmedämm-Verbundsystems nach Abschnitt 2 DIN 18345 muss auf der Baustelle vorliegen. Dem Auftraggeber oder Bauleiter ist auf Verlangen Einsicht in diese zu gewähren.

Die Anlieferung aller Stoffe und Bauteile des Wärmedämm-Verbundsystems muss in der Originalverpackung erfolgen.

4. Angaben zur Ausführung

Allgemeines

Säulen von Schwenkarmaufzügen dürfen nicht zwischen Balkonen oder Kragplatten eingespannt werden; beim Einspannen in Mauerwerksöffnungen sind diese vor Beschädigungen zu schützen, nach Möglichkeit sind Fensterwinkel zu verwenden.

Bei Schleifarbeiten im Trockenverfahren sind Absauggeräte zu verwenden.

Sind Schleifen und Spachteln vorgesehen, so bleiben die Anzahl der Schleifgänge und Spachtelaufträge sowie die Wahl der richtigen Körnung dem Auftragnehmer überlassen und sind auf die vorgesehene Beschichtung einzustellen.

Beschädigungen an Dampfsperr- oder Dampfbremsschichten oder an luftdichten Schichten sind, wenn diese Schichten zum Leistungsumfang des Auftragnehmers zählen, vor dem Abdecken mit nachfolgenden Bauteilen dauerhaft und materialgerecht zu schließen.
Wenn diese Schichten zum Leistungsumfang eines anderen Auftragnehmers zählen, ist mit der Bauleitung zu klären, wer die Schäden beseitigen soll. In beiden Fällen ist vor dem Abdecken mit nachfolgenden Bauteilen der Bauleitung die Überprüfung der Schadensbehebung zu ermöglichen.

Fenster, Türzargen, Verglasungen, Sichtbeton-Bauteile und sonstige unmittelbar angrenzende Bauteile sind abzukleben. Klebebänder dürfen die Beschichtungen der Fensterrahmen und Türzargen nicht angreifen und müssen sich rückstandfrei entfernen lassen.

Vor dem Einputzen von Metallteilen ist die Materialverträglichkeit zu beachten.

Ungeschützte Stahlteile dürfen nicht mit gipshaltigem Putz, Aluminiumteile nicht mit Kalk- oder Zementputz in Berührung kommen. Kontakte von Kupfer und frischem Mörtel sind zu vermeiden.

Ist eine Bauaustrocknung mit Trockengeräten vorgeschrieben bzw. im Leistungsverzeichnis enthalten, so ist bis auf den vorgegebenen Sollwert zu trocknen. Zum Nachweis ist ein Hygrometer aufzustellen.

Innenputz, Trockenbauoberflächen

Sofern bei der Beschreibung der Leistung nicht anders angegeben ist, sind die Oberflächen von Innenputzen in der Qualitätsstufe
(  ) Q1
( X ) Q3
(  ) Q4
auszuführen.

Für Flächen mit Oberflächen von Innenputzen in der Qualitätsstufe Q3 gelten die Grenzwerte für Ebenheitsabweichungen nach Zeile 7 DIN 18202.

Höhenbezugspunkte (Meterrisse) dürfen nicht überputzt werden und sind ggf. auszusparen, sofern nicht spezielle, überputzbare Markierungsplaketten vorhanden sind.

Alle Elektrodosen, Auslässe und später freizulegenden Einbauteile sind zu kennzeichnen oder es ist zu veranlassen, dass sie vor dem Putzen gekennzeichnet werden. Sie sind nach dem Putzen freizulegen; die Dosen sind sauber anzuarbeiten und von Mörtel zu reinigen.

Wandputz darf keine unmittelbare Verbindung zu Treppenläufen und Treppenpodesten haben, wenn Maßnahmen zum Trittschallschutz vorgesehen sind.

Rohre, Einbauten u. dgl. sind durch Ausbildung elastischer Fugen, z.B. durch Ummantelung, vom Putz zu trennen, wenn mit Bewegungen oder thermischen Längenänderungen zu rechnen ist.

Innenputz ist bis auf die Rohdecke zu führen. Mörtelreste sind unbedingt von der Rohdecke vor der Erhärtung zu entfernen.

Bei Abnahme der Putzarbeiten sind die geputzten Räume besenrein zu übergeben.

Außenputz

Außenputz ist möglichst bei bedeckter Witterung anzubringen. Anderenfalls ist durch Abhängen der Gerüste mit Folie o. ä. ein ausreichender Schutz gegen Sonneneinstrahlung zu gewährleisten. Analog ist der Schutz gegen Schlagregen sowie Austrocknung durch Wind sicherzustellen.

Bei verkleideten Gerüsten ist bei entsprechender Wetterlage auf Zugerscheinungen durch die Kaminwirkung zu achten.

Bei Erfordernis ist für eine vorübergehende Öffnung von Fassadengerüstverkleidungen zu sorgen. Diese Maßnahmen dienen der Nachbehandlung des Außenputzes und sind Nebenleistungen.

Sockelputzunterkanten sind gerade und ohne anhaftenden Restmörtel auszubilden.

Rahmen, Gewände, Fachwerkteile u. ä. aus Metall oder Holz dürfen keine kraftschlüssige Verbindung mit dem Putz haben, sie sind zumindest durch Kellenschnitt zu trennen.

Es ist auf ein gleichmäßiges Oberflächenbild des Außenputzes ist zu achten. Das gilt besonders im Bereich der Gerüstlagen, wo auf einwandfreie Übergänge und gleichmäßige Schichtdicke zu achten ist. Flecken und Ansätze im Außenputz gelten als wesentlicher Mangel.

Wärmedämm-Verbundsystem

Die Verarbeitungsrichtlinien des Wärmedämm-Verbundsystem-Herstellers müssen eingehalten werden, auf Verlangen ist dem Auftraggeber Einsicht in diese zu gewähren.

Die Mindestverarbeitungstemperaturen der Materialien dürfen nicht unterschritten werden. Bei Verklebungs- und Beschichtungsarbeiten darf die Temperatur der Außenluft, der Untergründe und der Materialien bis zur vollständigen Durchhärtung nicht unter + 5 Grad Celsius liegen, sofern die Herstellervorschriften nicht andere Grenzwerte vorschreiben.

Ist vor Beginn der Ausführung des Wärmedämm-Verbundsystems der Innenputz noch nicht fertig gestellt und ausgetrocknet, sind mit der Bauleitung geeignete Maßnahmen zur Schadensvermeidung in der Außenwand und in dem Wärmedämm-Verbundsystem durch nach außen diffundierende Feuchtigkeit abzusprechen.

Bei Wärmedämm-Verbundsystemen mit Dämmung aus Polystyrol über einer Dicke von 10 cm sind die Sturzbereiche über Öffnungen mit Brandabschottungen zu versehen. Wenn in den Leistungstexten keine besondere Ausführung vorgeschrieben wird, kann der Auftragnehmer die Ausführung dieser Sturzbereiche im Rahmen der nach jeweiliger Zulassung möglichen Ausführungsarten selber wählen.

Armierungsgewebe muss glatt (faltenfrei) und mittig eingebaut werden. Über Ecken von Öffnungen ist es diagonal anzuordnen. Überlappungen des Gewebes sollen mindestens 100 mm betragen, Überdeckungen beim Anschluss an andere Bauteile ca. 300 mm. Es ist beim Übergang zu anderen Stoffen (z.B. Dämmung der Deckenauflager, Rollladenkästen) grundsätzlich einzubauen.

Metallprofile, z.B. Sockelprofile, sind, wenn der Untergrund nicht aus dämmendem Material wie Porenbeton, Hochloch-Leichtziegel oder dgl, sondern z.B. aus Kalksandstein oder Beton besteht, thermisch durch Unterlegen von Streifen aus geeignetem Dämmstoff, z.B. extrudiertem Polystyrol-Hartschaum, zu trennen.

Rahmen, Gewände, Fensterbänke u. ä. dürfen keine kraftschlüssige Verbindung mit dem Putz haben, sie sind durch geeignete Maßnahmen, z.B. entsprechende An- und Abschlussprofile, Kompribänder und dgl. zu trennen. Dabei ist darauf zu achten, dass die Anschlüsse alle zu erwartenden Bewegungen, insbesondere die thermischen Längenänderungen, aufnehmen können, ohne dass Schäden im Wärmedämm-Verbundsystem auftreten. Es ist außerdem dafür Sorge zu tragen, dass diese Anschlüsse dauerhaft gegen das Eindringen von Wasser abgedichtet sind. Dabei ist nicht nur auf die Vermeidung des Eindringens von Niederschlägen zu achten, sondern auch dafür zu sorgen, dass keine kalte Außenluft durch Anschlussfugen, z.B. unter Fensterbänken, an Sockelabschlussprofilen und dgl. z.B. durch Einlegen von Kompribändern, hinter das Wärmedämm-Verbundsystem gelangen kann.

Hohlräume zwischen Bauteilen und dem Wärmedämm-Verbundsystem, z.B. unter Fensterbänken, sind mit Dämmstoff zu füllen.

Fugenabdichtungen z.B. von Anschlüssen an Blendrahmen von Fenstern und Türen müssen einen geringeren Dampfdurchlasswiderstand (sd-Wert) besitzen als die entsprechenden raumseitigen Abdichtungen. Im Zweifel sind diese rechtzeitig vor der Ausführung mit der Bauleitung abzustimmen.

Bei der Verwendung von Kompribändern sind die Verarbeitungsvorschriften der betreffenden Hersteller zu beachten. Insbesondere ist auf Abstimmung der Bandbreite und -dicke auf die Fugenabmessungen zu achten.

Bewegungsfugen des Bauwerks sind, sofern in den Leistungstexten nicht eine andere Ausführung vorgeschrieben wird, im Wärmedämm-Verbundsystem mit Dehnfugenprofilen herzustellen.

5. Sonstige Angaben

Der Auftragnehmer hat dafür Sorge zu tragen, dass während der Ausführung seiner Leistungen immer mindestens ein fließend deutsch sprechender Mitarbeiter seiner Firma auf der Baustelle anwesend ist.

Zu den auf der Baustelle vorzuhaltenden Ausführungsunterlagen zählt neben den Ausführungsplänen auch eine Ausfertigung dieser Leistungsbeschreibung.

## Maler- und Lackierarbeiten
Technische Vorbemerkung - Maler- und Lackierarbeiten

1. Mitgeltende Normen und Regeln

Allgemeines

Es gelten jeweils die Normen und Regeln in der zum Vertragsschluss gültigen Fassung einschließlich der Änderungen, Berichtigungen und Beiblätter.

Soweit in der Leistungsbeschreibung auf Technische Spezifikationen, z.B. nationale Normen, mit denen Europäische Normen umgesetzt werden, europäisch technische Bewertungen, gemeinsame technische Spezifikationen, Internationale Normen, Bezug genommen wird, werden auch ohne den ausdrücklichen Zusatz: "oder gleichwertig", immer gleichwertige Technische Spezifikationen in Bezug genommen.

DIN EN 1504-2
Produkte und Systeme für den Schutz und die Instandsetzung von Betontragwerken - Definitionen, Anforderungen, Qualitätsüberwachung und Beurteilung der Konformität - Teil 2: Oberflächenschutzsysteme für Beton

DIN EN ISO 4628
Normenreihe: Beschichtungsstoffe - Beurteilung von Beschichtungsschäden - Bewertung der Menge und der Größe von Schäden und der Intensität von gleichmäßigen Veränderungen im Aussehen

AGI-Arbeitsblatt K 10
Schutz von Beton Oberflächenbehandlung; Imprägnierung, Versiegelung, Beschichtung
Herausgeber: Arbeitsgemeinschaft Industriebau e.V. (AGI)

AGI-Arbeitsblatt S 20-1
Schutz von Baukonstruktionen mit Beschichtungssystemen gegen chemische Angriffe (Säureschutzbau). - Anforderungen an den Untergrund
Herausgeber: Arbeitsgemeinschaft Industriebau e.V. (AGI)

AGI-Arbeitsblatt S 20-2
Schutz von Baukonstruktionen mit Beschichtungssystemen gegen chemische Angriffe (Säureschutzbau). - Beschichtungssysteme
Herausgeber: Arbeitsgemeinschaft Industriebau e.V. (AGI)

AGI-Arbeitsblatt S 20-3
Schutz von Baukonstruktionen mit Beschichtungssystemen gegen chemische Angriffe (Säureschutzbau). - Ausführungsdetails
Herausgeber: Arbeitsgemeinschaft Industriebau e.V. (AGI)

BFS Merkblatt Nr. 1
Beschichtung/Instandhaltung von Betonaußenflächen
Herausgeber: Bundesausschuss Farbe und Sachwertschutz (BFS)

BFS Merkblatt Nr. 5
Beschichtungen auf Zink und verzinktem Stahl
Herausgeber: Bundesausschuss Farbe und Sachwertschutz (BFS)

BFS Merkblatt Nr. 6
Beschichtungen auf Bauteilen aus Aluminium
Herausgeber: Bundesausschuss Farbe und Sachwertschutz (BFS)

BFS Merkblatt Nr. 7
Prüfrichtlinien für Wandbekleidungen vor, bei und nach der Verarbeitung
Herausgeber: Bundesausschuss Farbe und Sachwertschutz (BFS)

BFS Merkblatt Nr. 8
Innenbeschichtungen, Tapezier- und Klebearbeiten auf Betonflächen
Herausgeber: Bundesausschuss Farbe und Sachwertschutz (BFS)

BFS Merkblatt Nr. 9
Beschichtungen auf mineralischen und pastösen Außenputzen
Herausgeber: Bundesausschuss Farbe und Sachwertschutz (BFS)

BFS Merkblatt Nr. 10
Beschichtungen, Tapezier- und Klebearbeiten auf Innenputz
Herausgeber: Bundesausschuss Farbe und Sachwertschutz (BFS)

BFS Merkblatt Nr. 12
Oberflächenbehandlung von Gipsplatten (Gipskartonplatten) und Gipsfaserplatten
Herausgeber: Bundesausschuss Farbe und Sachwertschutz (BFS)

BFS Merkblatt Nr. 15
Brandschutzbeschichtungen auf Holz, Holzwerkstoffen und Stahlbauteilen
Herausgeber: Bundesausschuss Farbe und Sachwertschutz (BFS)

BFS Merkblatt Nr. 18
Beschichtungen auf Holz und Holzwerkstoffen im Außenbereich
Herausgeber: Bundesausschuss Farbe und Sachwertschutz (BFS)

BFS Fachregel Nr. 19
Risse in Außenputzen - Beschichtung und Armierung
Herausgeber: Bundesausschuss Farbe und Sachwertschutz (BFS)

BFS Merkblatt Nr. 19.1
Risse in unverputztem und verputztem Mauerwerk, in Gipskartonplatten und ähnlichen Stoffen auf Unterkonstruktionen; Ursachen und Bearbeitungsmöglichkeiten
Herausgeber: Bundesausschuss Farbe und Sachwertschutz (BFS)

BFS Merkblatt Nr. 20
Baustellenübliche Prüfungen zur Beurteilung des Untergrundes für Beschichtungs- und Tapezierarbeiten
Herausgeber: Bundesausschuss Farbe und Sachwertschutz (BFS)

BFS Fachregel Nr. 20.1
Baustellenübliche Untergrundprüfungen bei Putzarbeiten
Herausgeber: Bundesausschuss Farbe und Sachwertschutz (BFS)

BFS Merkblatt Nr. 22
Beschichtungen auf Kunststoff im Hochbau
Herausgeber: Bundesausschuss Farbe und Sachwertschutz (BFS)

BFS Fachregel Nr. 25
Farbübereinstimmungen und Farbabweichungen - Beurteilung
Herausgeber: Bundesausschuss Farbe und Sachwertschutz (BFS)

BFS Merkblatt Nr. 26
Farbveränderung von Beschichtungen im Außenbereich
Herausgeber: Bundesausschuss Farbe und Sachwertschutz (BFS)

IVD-Fachinformation zu Merkblatt Nr. 14
Fachinformation zu Merkblatt Nr. 14: Dichtstoffe und Schimmelpilzbefall. Ursachen - Vorbeugung - Sanierung
Herausgeber: Industrieverband Dichtstoffe e.V. (IVD)

IVD-Merkblatt Nr. 20
Fugenabdichtung an Holzbauteilen und Holzwerkstoffen. Einsatzmöglichkeiten von spritzbaren Dichtstoffen
Herausgeber: Industrieverband Dichtstoffe e.V. (IVD)

IVD-Merkblatt Nr. 21
Elastische Fugenabdichtungen im Lebensmittelbereich
Herausgeber: Industrieverband Dichtstoffe e.V. (IVD)

IVD-Merkblatt Nr. 22
Anschlussfugen im Stahl- und Aluminium-Fassadenbau sowie konstruktiven Glasbau. Einsatzmöglichkeiten von spritzbaren Dichtstoffen
Herausgeber: Industrieverband Dichtstoffe e.V. (IVD)

IVD-Merkblatt Nr. 27
Abdichten von Anschluss- und Bewegungsfugen an der Fassade mit spritzbaren Dichtstoffen
Herausgeber: Industrieverband Dichtstoffe e.V. (IVD)

IVD-Merkblatt Nr. 28
Sanierung von defekten Fugenabdichtungen an der Fassade
Herausgeber: Industrieverband Dichtstoffe e.V. (IVD)

IVD-Merkblatt Nr. 30
Montageklebstoffe für Klebungen und Abdichtungen
Herausgeber: Industrieverband Dichtstoffe e.V. (IVD)

Merkblatt  2
Verspachtelung von Gipsplatten Oberflächengüten
Herausgeber: Bundesverband der Gipsindustrie e.V., Industriegruppe Gipsplatten

Merkblatt  2.1
Verspachtelung von Gipsfaserplatten Oberflächengüten
Herausgeber: Bundesverband der Gipsindustrie e.V., Industriegruppe Gipsplatten

RAL-GZ 841
Anti-Graffiti. Graffitientfernung und Graffitiprophylaxe - Gütesicherung
Herausgeber: RAL Deutsches Institut für Gütesicherung und Kennzeichnung e.V.

VFF Merkblatt AL.02
Visuelle Beurteilung von organisch beschichteten (lackierten) Oberflächen auf Aluminium
Herausgeber: Verband Fenster + Fassade (VFF)

VFF Merkblatt ST.01
Beschichten von Stahlteilen im Metallbau
Herausgeber: Verband Fenster + Fassade (VFF)

VFF Merkblatt ST.02
Visuelle Beurteilung von organisch beschichteten (lackierten) Oberflächen auf Stahl
Herausgeber: Verband Fenster + Fassade (VFF)

2. Angaben zur Baustelle

Lage und Transportwege

Die Arbeiten sind in folgenden Geschossen auszuführen: UG, EG, DG

Gerüste

Gerüste werden bauseits gestellt als Fassadengerüst:
Lastklasse: 3
Breitenklasse: SW06
Höhe der obersten Gerüstlage in m: 3
Geplanter Aufbautermin: 7.9.2026
Geplanter Abbautermin: 21.4.2027

Gerüste werden bauseits gestellt als Raumgerüst:
Lastklasse: 3
Höhe der obersten Gerüstlage in m: 4
Standort: Im Gebäude
Geplanter Aufbautermin: 7.9.2026
Geplanter Abbautermin: 21.4.2027

Gerüste werden bauseits gestellt als fahrbare Arbeitsbühne:
Gerüstgruppe: LK3
Länge in m: 3,5
Höhe der obersten Gerüstlage in m: 4

Zu erwartende besondere Belastungen
Die Baustelle liegt in der Windzone: 1

3. Angaben zu Stoffen und Bauteilen

Dokumentation:
Es ist eine Dokumentation anzufertigen und nach Baufortschritt unaufgefordert zu übergeben.
Die Übergabe erfolgt digital und mit Gliederungsverzeichnis und Ordnerstruktur. Die Dokumentation ist dem Baufortschritt gemäß fortzuschreiben.
Die Dokumentation umfasst lückenlos folgende Nachweise der eingebauten Bauprodukte, Materialien und Bauarten: Produktdatenblätter, Technische Merkblätter, Sicherheitsdatenblätter, abZ, abP, Leistungserklärungen, Übereinstimmungsnachweise, Lieferscheine, Herkunftsnachweise, Umwelt-Produktdeklarationen (EPD), Reinigungsanweisungen, etc.

Das eingebaute Material muss dem Muster entsprechen; eine Bestätigung des Musters durch den Auftraggeber ist einzuholen.

Der Auftragnehmer soll für den Beschichtungsaufbau möglichst Produkte desselben Herstellers verwenden, um das System als Ganzes zu erhalten.

Bei brandschutztechnischen Anforderungen sind die amtlichen Nachweise (Prüfzeugnis oder Prüfbescheid oder allgemeine bauaufsichtliche Zulassung) der Bauleitung zu übergeben.

Als ölbeständig ausgeschriebene Beschichtungsstoffe müssen eine Zulassung für die Verwendung als Ölauffangwannenbeschichtung besitzen.

4. Angaben zur Ausführung

Allgemeines

Vor Ausführungsbeginn hat der Auftragnehmer mit dem Auftraggeber festzulegen, wo das zu verwendende Material auf der Baustelle gelagert werden kann, um gegenseitige Störungen der am Bau beteiligten Handwerker während der Bauausführung zu vermeiden.

Bei Schleifarbeiten im Trockenverfahren sind Absauggeräte zu verwenden.

Sind Schleifen und Spachteln vorgesehen, so bleiben die Anzahl der Schleifgänge und Spachtelaufträge sowie die Wahl der richtigen Körnung dem Auftragnehmer überlassen und sind auf die vorgesehene Beschichtung einzustellen.

Nach Fertigstellung der Arbeiten hat der Auftragnehmer dem Auftraggeber eine Liste über die verlegten Beläge, gegliedert nach Verwendungsort, Produktbezeichnung und Hersteller für spätere Nachbestellungen zu übergeben.

Das Lagern von feuergefährlichen Stoffen auf der Baustelle ist nur mit ausdrücklicher Zustimmung der Bauleitung im für die Arbeiten unbedingt notwendigen Umfang zulässig.

Nach Aufforderung durch den Auftraggeber sind benutzte Räume innerhalb von drei Werktagen besenrein zu räumen.

Korrosionsgefährdete Teile, die nach dem Einbau nicht mehr zugänglich sind, müssen zuvor beschichtet werden. Der Auftragnehmer hat diese Arbeiten nach Aufforderung durch die Bauleitung vorrangig auszuführen.

Als Gefahrstoffe nach der Gefahrstoffverordnung einzuordnende Anstrichstoffe und Lösungsmittel dürfen grundsätzlich nur in Originalgebinden auf der Baustelle verarbeitet werden. Ist eine Umfüllung nicht zu vermeiden, müssen die Behälter wie das Originalgebinde gekennzeichnet sein. Über den Verbleib von Reststoffen kann die Bauleitung einen Nachweis verlangen.

Lagerfähiges Restmaterial ist dem Auftraggeber für spätere Reparaturarbeiten zur Verfügung zu stellen. Restmaterial, das der Auftragnehmer nicht übernehmen will, hat er entweder zu entsorgen oder in seinen Besitz zu übernehmen. Nicht lagerfähiges Restmaterial sowie Verpackungen, Behälter, Abdeckmaterial und dergleichen hat der Auftragnehmer ebenfalls zu entsorgen. Dabei sind die einschlägigen Vorschriften über Sonderabfall einzuhalten. Der Auftraggeber kann einen entsprechenden Nachweis verlangen.

Farbreste, auch wenn sie in Bezug auf Umweltschutz unbedenklich sind, dürfen nicht in die Entwässerung des Gebäudes bzw. der Außenanlagen geschüttet werden.

Mit lösemittelhaltigen Abbeizmitteln entfernte Altanstriche gelten als Sonderabfall und sind entsprechend zu entsorgen.

Die Arbeitstechniken für die Beschichtung sind dem Auftragnehmer freigestellt, falls die Nutzung von Räumen - auch durch andere Gewerke - nicht dagegen spricht und in der Leistungsbeschreibung keine bestimmte Technik vorgeschrieben wird.

Vorhandene, ausbaubare Dichtungen an Zargen, Türen, Fenstern und dergleichen sowie demontierbare Beschläge sind vor den Arbeiten beschädigungsfrei zu entfernen und anschließend an ihren ursprünglichen Stellen wieder einzubauen. Nicht ausbaubare Dichtungen und nicht demontierbare Beschläge sind abzukleben. Bewegliche Teile sind gangbar zu halten.

Abdeckungen von Schaltern, Steckdosen u. dgl. sind vor den Arbeiten beschädigungsfrei abzunehmen, rückseitig zu kennzeichnen, sicher zu lagern und nach Beendigung der Arbeiten wieder einzubauen. Können einzelne Bauteile nicht vom Auftragnehmer ausgebaut werden, ist die Bauleitung zu informieren, damit diese entweder den Ausbau und späteren Einbau durch den entsprechenden Fachunternehmer ausführen lässt oder alternativ der Abklebung statt eines Ausbaus zustimmt.

Falls Haustechnik-Leitungen zu beschichten sind, sind sie farblich entsprechend DIN 2403 und DIN 2404 zu kennzeichnen.

Mörtelreste dürfen keinesfalls überstrichen werden, sie sind vollständig zu entfernen.

Vor dem Überstreichen von Dichtstoffen hat sich der Auftragnehmer Gewissheit über die Verträglichkeit der Stoffe zu verschaffen. Werden selbst Dichtstoffe verwendet, so sind sie grundsätzlich nicht zu überstreichen, sondern im entsprechenden Farbton auszuwählen. Fugen unbekannter stofflicher Grundlage sollen nicht überstrichen werden, sie sind vorher abzukleben.

Einzelteile aus Holz, wie Scheuerleisten, Ortbretter u. a., erhalten die Schlussbeschichtung grundsätzlich erst nach dem Einbau.

Brandschutzbeschichtungen

Brandschutzbeschichtungen sind entsprechend dem Zulassungsbescheid auszuführen. Die Beschichtungsstoffe hat der Auftragnehmer mit dem Angebot dem Auftraggeber anzugeben, wenn sie in der Leistungsbeschreibung nicht vorgeschrieben sind. Die vorschriftsmäßige Herstellung der Brandschutzbeschichtung ist schriftlich zu bestätigen.

Brandschutzbeschichtungen für Stahlkonstruktionen müssen immer mit einem bauaufsichtlich zugelassenen Anstrichsystem desselben Herstellers ausgeführt werden und alle erforderlichen Komponenten umfassen. Bei nicht verzinktem, korrosionsgefährdetem Stahl schließt das auch die Korrosionsschutzbeschichtung ein.

Bei der Beschichtung von Stahlprofilen ist in der Ausschreibung das Verhältnis von Umfang zur Querschnittsfläche (U/A-Verhältnis) angegeben. Es ist Sache des Auftragnehmers, die dafür erforderliche Schichtdicke gemäß Herstellervorschrift oder Zulassung zu ermitteln.

Der Auftragnehmer hat an der beschichteten Konstruktion Hinweise mit

Zulassungsnummer und AusstellerAusführungsdatumName und Anschrift der Firma des AuftragnehmersAnzahl der SchichtenGesamtdicke der TrockenschichtArt der SchlussbeschichtungDatum der nächsten PrüfungWarnungshinweis vor Aufbringen artfremder Beschichtungenanzubringen. Der Ort oder, wenn mehrere Hinweise erforderlich sind, die Orte der Anbringung sind mit dem Auftraggeber und der Bauleitung abzustimmen.
Reparaturarbeiten, Sanierungsarbeiten

Beim Reinigen von Fassaden durch Strahlen mit Wasser sind ggf. Vorsorgemaßnahmen zu treffen, dass durch Fugen oder Putzrisse kein Wasser in die Umfassungswände eindringt. Das gilt in besonderem Maße für verdecktes Holzfachwerk.

Bei schadstoffhaltigen Zusätzen bei Nassreinigung sind die Gerüstlagen mit Folie so abzudecken, dass das Wasser über eine Rinne in einen Sammelbehälter geleitet wird.

Verfahrensbedingte Vermischungen und Abfall von Strahlarbeiten sind vom Auftragnehmer zu beseitigen und zu entsorgen. Dabei sind Strahlmittelrückstände auch aus dem umliegenden Verkehrsraum, aus Poren, Fugen u. dgl. und von den Gerüstböden zu entfernen.

5. Sonstige Angaben

Der Auftragnehmer hat dafür Sorge zu tragen, dass während der Ausführung seiner Leistungen immer mindestens ein fließend deutsch sprechender Mitarbeiter seiner Firma auf der Baustelle anwesend ist.

Zu den auf der Baustelle vorzuhaltenden Ausführungsunterlagen zählt neben den Ausführungsplänen auch eine Ausfertigung dieser Leistungsbeschreibung.

## Tapezierarbeiten
Technische Vorbemerkung - Tapezierarbeiten

1. Mitgeltende Normen und Regeln

Allgemeines

Es gelten jeweils die Normen und Regeln in der zum Vertragsschluss gültigen Fassung einschließlich der Änderungen, Berichtigungen und Beiblätter.

Soweit in der Leistungsbeschreibung auf Technische Spezifikationen, z.B. nationale Normen, mit denen Europäische Normen umgesetzt werden, europäisch technische Bewertungen, gemeinsame technische Spezifikationen, Internationale Normen, Bezug genommen wird, werden auch ohne den ausdrücklichen Zusatz: "oder gleichwertig", immer gleichwertige Technische Spezifikationen in Bezug genommen.

BFS Merkblatt Nr. 7
Prüfrichtlinien für Wandbekleidungen vor, bei und nach der Verarbeitung
Herausgeber: Bundesausschuss Farbe und Sachwertschutz (BFS)

BFS Merkblatt Nr. 8
Innenbeschichtungen, Tapezier- und Klebearbeiten auf Betonflächen
Herausgeber: Bundesausschuss Farbe und Sachwertschutz (BFS)

BFS Merkblatt Nr. 10
Beschichtungen, Tapezier- und Klebearbeiten auf Innenputz
Herausgeber: Bundesausschuss Farbe und Sachwertschutz (BFS)

BFS Merkblatt Nr. 12
Oberflächenbehandlung von Gipsplatten (Gipskartonplatten) und Gipsfaserplatten
Herausgeber: Bundesausschuss Farbe und Sachwertschutz (BFS)

BFS Merkblatt Nr. 16
Technische Richtlinien für Tapezier- und Spannarbeiten innen
Herausgeber: Bundesausschuss Farbe und Sachwertschutz (BFS)

BFS Merkblatt Nr. 19.1
Risse in unverputztem und verputztem Mauerwerk, in Gipskartonplatten und ähnlichen Stoffen auf Unterkonstruktionen; Ursachen und Bearbeitungsmöglichkeiten
Herausgeber: Bundesausschuss Farbe und Sachwertschutz (BFS)

BFS Merkblatt Nr. 20
Baustellenübliche Prüfungen zur Beurteilung des Untergrundes für Beschichtungs- und Tapezierarbeiten
Herausgeber: Bundesausschuss Farbe und Sachwertschutz (BFS)

RAL-GZ 479
Tapeten - Gütesicherung
Herausgeber: RAL Deutsches Institut für Gütesicherung und Kennzeichnung e.V.

2. Angaben zur Baustelle

Lage und Transportwege

Die Arbeiten sind in folgenden Geschossen auszuführen: UG, EG, DG

Gerüste
Gerüste werden bauseits gestellt als Fassadengerüst:
Lastklasse: 3
Breitenklasse: SW06
Höhe der obersten Gerüstlage in m: 3
Geplanter Aufbautermin: 7.9.2026
Geplanter Abbautermin: 21.4.2027

Gerüste werden bauseits gestellt als Raumgerüst:
Lastklasse: 3
Höhe der obersten Gerüstlage in m: 4
Standort: Im Gebäude
Geplanter Aufbautermin: 7.9.2026
Geplanter Abbautermin: 21.4.2027

Gerüste werden bauseits gestellt als fahrbare Arbeitsbühne:
Gerüstgruppe: LK3
Länge in m: 3,5
Höhe der obersten Gerüstlage in m: 4

Zu erwartende besondere Belastungen
Die Baustelle liegt in der Windzone: 1

2. Angaben zur Baustelle

Lage und Transportwege

Die Arbeiten sind in folgenden Geschossen auszuführen: UG, EG, DG

Gerüste
Gerüste werden bauseits gestellt als Fassadengerüst:
Lastklasse: 3
Breitenklasse: SW06
Höhe der obersten Gerüstlage in m: 3
Geplanter Aufbautermin: 7.9.2026
Geplanter Abbautermin: 21.4.2027

Gerüste werden bauseits gestellt als Raumgerüst:
Lastklasse: 3
Höhe der obersten Gerüstlage in m: 4
Standort: Im Gebäude
Geplanter Aufbautermin: 7.9.2026
Geplanter Abbautermin: 21.4.2027

Gerüste werden bauseits gestellt als fahrbare Arbeitsbühne:
Gerüstgruppe: LK3
Länge in m: 3,5
Höhe der obersten Gerüstlage in m: 4

Zu erwartende besondere Belastungen
Die Baustelle liegt in der Windzone: 1

3. Angaben zu Stoffen und Bauteilen

Dokumentation:
Es ist eine Dokumentation anzufertigen und nach Baufortschritt unaufgefordert zu übergeben.
Die Übergabe erfolgt digital und mit Gliederungsverzeichnis und Ordnerstruktur. Die Dokumentation ist dem Baufortschritt gemäß fortzuschreiben.
Die Dokumentation umfasst lückenlos folgende Nachweise der eingebauten Bauprodukte, Materialien und Bauarten: Produktdatenblätter, Technische Merkblätter, Sicherheitsdatenblätter, abZ, abP, Leistungserklärungen, Übereinstimmungsnachweise, Lieferscheine, Herkunftsnachweise, Umwelt-Produktdeklarationen (EPD), Reinigungsanweisungen, etc.

Das eingebaute Material muss dem Muster entsprechen; eine Bestätigung des Musters durch den Auftraggeber ist einzuholen.

Die Wahl des Klebers bleibt dem Auftragnehmer überlassen, wenn im Leistungstext kein bestimmter Kleber vorgegeben ist. Die Klebstoffe sind nach den Verarbeitungsvorschriften der Hersteller zu verarbeiten.

Die Klebstoffe dürfen keine Belästigung und Gesundheitsgefährdung durch Ausdünstung von Stoffen verursachen.

4. Angaben zur Ausführung

Allgemeines

Vor Ausführungsbeginn hat der Auftragnehmer mit dem Auftraggeber festzulegen, wo das zu verwendende Material auf der Baustelle gelagert werden kann, um gegenseitige Störungen der am Bau beteiligten Handwerker während der Bauausführung zu vermeiden.

Bei Schleifarbeiten im Trockenverfahren sind Absauggeräte zu verwenden.

Sind Schleifen und Spachteln vorgesehen, so bleiben die Anzahl der Schleifgänge und Spachtelaufträge sowie die Wahl der richtigen Körnung dem Auftragnehmer überlassen und sind auf die vorgesehene Beschichtung einzustellen.

Zu verlegendes Material innerhalb einer zusammenhängenden Fläche muss aus einer gemeinsamen Charge stammen. Ist es aus produkttechnischen Gründen unvermeidbar, dass leichte Struktur- und Farbunterschiede auftreten können, so ist der Auftraggeber vorher auf diesen Umstand hinzuweisen und um sein Einverständnis zu ersuchen.

Das Lagern von feuergefährlichen Stoffen auf der Baustelle ist nur mit ausdrücklicher Zustimmung der Bauleitung im für die Arbeiten unbedingt notwendigen Umfang zulässig.

Nach Aufforderung durch den Auftraggeber sind benutzte Räume innerhalb von drei Werktagen besenrein zu räumen.

Als Gefahrstoffe nach der Gefahrstoffverordnung einzuordnende Anstrichstoffe und Lösungsmittel dürfen grundsätzlich nur in Originalgebinden auf der Baustelle verarbeitet werden. Ist eine Umfüllung nicht zu vermeiden, müssen die Behälter wie das Originalgebinde gekennzeichnet sein. Über den Verbleib von Reststoffen kann die Bauleitung einen Nachweis verlangen.

Lagerfähiges Restmaterial ist dem Auftraggeber für spätere Reparaturarbeiten zur Verfügung zu stellen. Restmaterial, das der Auftragnehmer nicht übernehmen will, hat er entweder zu entsorgen oder in seinen Besitz zu übernehmen. Nicht lagerfähiges Restmaterial sowie Verpackungen, Behälter, Abdeckmaterial und dergleichen hat der Auftragnehmer ebenfalls zu entsorgen. Dabei sind die einschlägigen Vorschriften über Sonderabfall einzuhalten. Der Auftraggeber kann einen entsprechenden Nachweis verlangen.

Farbreste, auch wenn sie in Bezug auf Umweltschutz unbedenklich sind, dürfen nicht in die Entwässerung des Gebäudes bzw. der Außenanlagen geschüttet werden.

Mit lösemittelhaltigen Abbeizmitteln entfernte Altanstriche gelten als Sonderabfall und sind entsprechend zu entsorgen.

Die Arbeitstechniken für die Beschichtung sind dem Auftragnehmer freigestellt, falls die Nutzung von Räumen - auch durch andere Gewerke - nicht dagegen spricht und in der Leistungsbeschreibung keine bestimmte Technik vorgeschrieben wird.

Abdeckungen von Schaltern, Steckdosen u. dgl. sind vor den Arbeiten beschädigungsfrei abzunehmen, rückseitig zu kennzeichnen, sicher zu lagern und nach Beendigung der Arbeiten wieder einzubauen. Können einzelne Bauteile nicht vom Auftragnehmer ausgebaut werden, ist die Bauleitung zu informieren, damit diese entweder den Ausbau und späteren Einbau durch den entsprechenden Fachunternehmer ausführen lässt oder alternativ der Abklebung statt eines Ausbaus zustimmt.

Nach Fertigstellungder Arbeiten hat der Auftragnehmer dem Auftraggeber eine Liste über die verwendeten Tapeten und das verwendete Tapetenzubehör, gegliedert nach Verwendungszweck bzw. -ort, Produktbezeichnung und Hersteller für spätere Nachbestellungen zu übergeben.

5. Sonstige Angaben

Der Auftragnehmer hat dafür Sorge zu tragen, dass während der Ausführung seiner Leistungen immer mindestens ein fließend deutsch sprechender Mitarbeiter seiner Firma auf der Baustelle anwesend ist.

Zu den auf der Baustelle vorzuhaltenden Ausführungsunterlagen zählt neben den Ausführungsplänen auch eine Ausfertigung dieser Leistungsbeschreibung.

## Trockenbauarbeiten
Technische Vorbemerkung - Trockenbauarbeiten

1. Mitgeltende Normen und Regeln

Allgemeines

Es gelten jeweils die Normen und Regeln in der zum Vertragsschluss gültigen Fassung einschließlich der Änderungen, Berichtigungen und Beiblätter.

Soweit in der Leistungsbeschreibung auf Technische Spezifikationen, z.B. nationale Normen, mit denen Europäische Normen umgesetzt werden, europäisch technische Bewertungen, gemeinsame technische Spezifikationen, Internationale Normen, Bezug genommen wird, werden auch ohne den ausdrücklichen Zusatz: "oder gleichwertig", immer gleichwertige Technische Spezifikationen in Bezug genommen.

DIN 4109-2
Schallschutz im Hochbau - Teil 2: Rechnerische Nachweise der Erfüllung der Anforderungen

DIN 18100
Türen; Wandöffnungen für Türen; Maße entsprechend DIN 4172

DIN 55634-1
Beschichtungsstoffe und Überzüge - Korrosionsschutz von tragenden dünnwandigen Bauteilen aus Stahl - Teil 1: Anforderungen und Prüfverfahren

DIN 55634-2
Beschichtungsstoffe und Überzüge - Korrosionsschutz von tragenden dünnwandigen Bauteilen aus Stahl - Teil 2: Überwachung und Zertifizierungsanforderungen

VDI 3755
Schalldämmung und Schallabsorption abgehängter Unterdecken

BEB-Hinweisblatt 4.9.2
Fertigteilestriche aus Holzwerkstoffen - Holzspan- und OSB-Platten -
Herausgeber: Bundesverband Estrich und Belag e.V.

BG Bau Fachinfo Gefahrstoffe Prävention
Umgang mit Mineralwolle-Dämmstoffen (Glaswolle, Steinwolle) Handlungsanleitung
Herausgeber: Fachverband Mineralwolleindustrie e.V. und andere

IVD-Merkblatt Nr. 16
Anschlussfugen im Trockenbau - Einsatzmöglichkeiten von spritzbaren Dichtstoffen
Herausgeber: Industrieverband Dichtstoffe e.V. (IVD)

IVD-Merkblatt Nr. 19-2
Abdichtungen von Fugen und Anschlüssen im Dachbereich. Einsatzmöglichkeiten von spritzbaren Dichtstoffen, Montageklebstoffen, Butyldichtungsbändern und -profilen. - Teil 2 Luftdichte Ebene
Herausgeber: Industrieverband Dichtstoffe e.V. (IVD)

IVD-Merkblatt Nr. 20
Fugenabdichtung an Holzbauteilen und Holzwerkstoffen. Einsatzmöglichkeiten von spritzbaren Dichtstoffen
Herausgeber: Industrieverband Dichtstoffe e.V. (IVD)

IVD-Merkblatt Nr. 21
Elastische Fugenabdichtungen im Lebensmittelbereich
Herausgeber: Industrieverband Dichtstoffe e.V. (IVD)

IVD-Merkblatt Nr. 30
Montageklebstoffe für Klebungen und Abdichtungen
Herausgeber: Industrieverband Dichtstoffe e.V. (IVD)

Merkblatt 1
Baustellenbedingungen
Herausgeber: Bundesverband der Gipsindustrie e.V., Industriegruppe Gipsplatten

Merkblatt 3
Fugen und Anschlüsse bei Gipsplatten- und Gipsfaserplattenkonstruktionen
Herausgeber: Bundesverband der Gipsindustrie e.V., Industriegruppe Gipsplatten

Merkblatt 4
Regeldetails zum Wärmeschutz gemäß EnEV 2009 Modernisierung mit Trockenbausystemen
Herausgeber: Bundesverband der Gipsindustrie e.V., Industriegruppe Gipsplatten

Anhang zum Merkblatt 4
Regeldetails zum Wärmeschutz gem. EnEV 2009 mit Trockenbausystemen in der Modernisierung - Bauteilkatalog
Herausgeber: Bundesverband der Gipsindustrie e.V., Industriegruppe Gipsplatten

Merkblatt 5
Bäder, Feucht- und Nassräume im Holz- und Trockenbau - Innenraumabdichtung nach DIN 18534
Herausgeber: Bundesverband der Gipsindustrie e.V., Industriegruppe Gipsplatten

Merkblatt 6
Vorbehandlung von Trockenbauflächen aus Gipsplatten zur weitergehenden Oberflächenbeschichtung bzw. -bekleidung
Herausgeber: Bundesverband der Gipsindustrie e.V., Industriegruppe Gipsplatten

Merkblatt 8
Wandhöhen leichter Trennwände - Stegausschnitte, Anschlüsse, Türen und Öffnungen
Herausgeber: Bundesverband der Gipsindustrie e.V., Industriegruppe Gipsplatten

Merkblatt 10
Korrosionsschutz im Trockenbau - Grundlagen, Anforderungen, Empfehlungen
Herausgeber: Bundesverband der Gipsindustrie e.V., Industriegruppe Gipsplatten

Merkblatt 11
Einbaurichtlinien für Sanitärinstallationen und -tragständer in Trockenbaukonstruktionen
Herausgeber: Bundesverband der Gipsindustrie e.V., Industriegruppe Gipsplatten

RAL-GZ 531
Trockenbau - Gütesicherung
Herausgeber: RAL Deutsches Institut für Gütesicherung und Kennzeichnung e.V.

2. Angaben zur Baustelle

Lage und Transportwege

Die Arbeiten sind in folgenden Geschossen auszuführen: UG, EG, DG

Gerüste
Gerüste werden bauseits gestellt als Fassadengerüst:
Lastklasse: 3
Breitenklasse: SW06
Höhe der obersten Gerüstlage in m: 3
Geplanter Aufbautermin: 7.9.2026
Geplanter Abbautermin: 21.4.2027

Gerüste werden bauseits gestellt als Raumgerüst:
Lastklasse: 3
Höhe der obersten Gerüstlage in m: 4
Standort: Im Gebäude
Geplanter Aufbautermin: 7.9.2026
Geplanter Abbautermin: 21.4.2027

Gerüste werden bauseits gestellt als fahrbare Arbeitsbühne:
Gerüstgruppe: LK3
Länge in m: 3,5
Höhe der obersten Gerüstlage in m: 4

Zu erwartende besondere Belastungen
Die Baustelle liegt in der Windzone: 1

3. Angaben zu Stoffen und Bauteilen

Dokumentation:
Es ist eine Dokumentation anzufertigen und nach Baufortschritt unaufgefordert zu übergeben.
Die Übergabe erfolgt digital und mit Gliederungsverzeichnis und Ordnerstruktur. Die Dokumentation ist dem Baufortschritt gemäß fortzuschreiben.
Die Dokumentation umfasst lückenlos folgende Nachweise der eingebauten Bauprodukte, Materialien und Bauarten: Produktdatenblätter, Technische Merkblätter, Sicherheitsdatenblätter, abZ, abP, Leistungserklärungen, Übereinstimmungsnachweise, Lieferscheine, Herkunftsnachweise, Umwelt-Produktdeklarationen (EPD), Reinigungsanweisungen, etc.

Bei brandschutztechnischen Anforderungen sind die amtlichen Nachweise (Prüfzeugnis oder Prüfbescheid oder allgemeine bauaufsichtliche Zulassung) der Bauleitung zu übergeben.

Bei nicht genormten Stoffen und Bauteilen sind, soweit erforderlich, die bauaufsichtlichen Zulassungen der Bauleitung zu übergeben

Bei brandschutztechnischen Anforderungen an Doppel- und Hohlböden sind die betreffenden Allgemeinen Bauaufsichtlichen Prüfzeugnisse (ABP), die zugehörigen Übereinstimmungserklärungen der Hersteller und der Nachweis über den Einbau schwerentflammbarer Dichtungen rechtzeitig zur Abnahme vorzulegen.

Klebstoffe müssen so beschaffen sein, dass durch sie eine feste und dauerhafte Verbindung erreicht wird. Sie dürfen die zu klebenden Materialien nicht negativ beeinflussen und nach der Verarbeitung keine Belästigung durch Geruch hervorrufen.

4. Angaben zur Ausführung

Allgemeines

Vor Ausführungsbeginn hat der Auftragnehmer mit dem Auftraggeber festzulegen, wo das zu verwendende Material auf der Baustelle gelagert werden kann, um gegenseitige Störungen der am Bau beteiligten Handwerker während der Bauausführung zu vermeiden.

Vor der Durchführung von Stemm-, Bohr- und Einsetzarbeiten an Estrichen sowie geputzten Wänden und Decken sind Leitungen mit einem Suchgerät zu orten.

Späne vom Bohren und Fräsen sowie Reste von Schleifstaub sind sofort von den bearbeiteten Teilen zu entfernen.

Der Auftragnehmer hat sich beim Befestigen von Bauteilen an Vorsatzschalen zu vergewissern, dass durch die Befestigungsmittel keine Beschädigungen nicht sichtbarer Leitungen und Rohre entstehen.

Säulen von Schwenkarmaufzügen dürfen nicht zwischen Balkonen oder Kragplatten eingespannt werden; beim Einspannen in Mauerwerksöffnungen sind diese vor Beschädigungen zu schützen, nach Möglichkeit sind Fensterwinkel zu verwenden.

Alle Maße sind vor der Ausführung am Bau zu überprüfen, sofern keine Detailzeichnungen mit verbindlichen Maßangaben vorliegen.

Vor Beginn der Arbeiten sind die tatsächlichen Einbauhöhen bezogen auf das gesamte Ausbausystem mit der Bauleitung abzustimmen, falls unzulässige Toleranzen oder Änderungen des geplanten Fußbodenaufbaus festgestellt oder vermutet werden.

Bei Schleifarbeiten im Trockenverfahren sind Absauggeräte zu verwenden.

Beschädigungen an Dampfsperr- oder Dampfbremsschichten oder an luftdichten Schichten sind, wenn diese Schichten zum Leistungsumfang des Auftragnehmers zählen, vor dem Abdecken mit nachfolgenden Bauteilen dauerhaft und materialgerecht zu schließen.
Wenn diese Schichten zum Leistungsumfang eines anderen Auftragnehmers zählen, ist mit der Bauleitung zu klären, wer die Schäden beseitigen soll. In beiden Fällen ist vor dem Abdecken mit nachfolgenden Bauteilen der Bauleitung die Überprüfung der Schadensbehebung zu ermöglichen.

Bei brandschutztechnischen Anforderungen an Wände und Decken ist die Muster-Richtlinie über brandschutztechnische Anforderungen an Leitungsanlagen (Muster-Leitungsanlagen-Richtlinie - MLAR) zu beachten.

Die Verarbeitungsvorschriften und -richtlinien der Hersteller der Trockenbausysteme sind zu beachten. Dem Auftraggeber ist auf Verlangen Einsicht in diese zu gewähren. Das gilt besonders für Anzahl und Anordnung der Befestigungspunkte sowie die Fugenausbildung.

Die nach ATV DIN 18340 Abschnitt 3.7.2 erforderlichen Maßnahmen bei Türöffnungen sind in die Leistungen für das Anlegen der Türöffnungen einzurechnen.

Offen bleibende Schnittkanten imprägnierter Platten, z.B. an Außenecken, sind nachzuimprägnieren.

Brandschutzkleber oder Brandschutzspachtelmassen sind so zu verarbeiten, dass überstehendes Material abgestrichen wird; ein großflächiges Verspachteln ist zu vermeiden.

Dämmungen

Bei der Ausführung von Bauteilen und Anschlüssen, die der Herstellung der Luftdichtheit des Gebäudes dienen, ist davon auszugehen, dass vor oder bei der Abnahme der Leistungen durch den Auftraggeber oder eine von ihm beauftragte Fachkraft eine Prüfung der Luftdichtheit durch einen Blowerdoor-Test durchgeführt wird.

Innenputz, Trockenbauoberflächen

Sofern bei der Beschreibung der Leistung nicht anders angegeben ist, sind die Oberflächen von Gipsplatten oder Gipsfaserplatten in der Qualitätsstufe

( X ) Q2

auszuführen.

5. Sonstige Angaben

Der Auftragnehmer hat dafür Sorge zu tragen, dass während der Ausführung seiner Leistungen immer mindestens ein fließend deutsch sprechender Mitarbeiter seiner Firma auf der Baustelle anwesend ist.

Zu den auf der Baustelle vorzuhaltenden Ausführungsunterlagen zählt neben den Ausführungsplänen auch eine Ausfertigung dieser Leistungsbeschreibung.

## 05 Putz-, Maler-, Trockenbau-, Tapezierarbeiten
EP-Anteile: Lohn; Material; Gerät; Sonstiges

### Titel 01 Mensa

#### Bereich 01.23 Putzarbeiten

##### Abschnitt 01.23.01 Putzarbeiten Innenbereich

###### Bereich 01.23.01.01 Vorbereitende Arbeiten

**01.23.01.01.1 Schutzabdeckung verschiedene Bauteile, PE-Folie**
Bauteile und Einrichtungsgegenstände zum Schutz mit Folie (PE >= 0,2 mm) abkleben. Beseitigung der Abdeckmaterialien nach Beendigung der Arbeiten.
Bauteil : verschiedene Bauteile
Schutzabdeckung : PE-Folie
Dicke Folie : 0,2 mm
Menge: 209,100 m²

**01.23.01.01.2 Schutzabdeckung Anlagen, PE-Folie 0,4 mm**
Maßnahmen zum Schutz von Anlagen, Einbauten oder Leistungen anderer Gewerke, mittels Abdeckung mit Kunststofffolie. Nach Beendigung der Bauleistungen Schutzlage rückstandslos entfernen und entsorgen.
Bauteil : Anlagen
Schutzabdeckung : PE-Folie
Dicke Folie : 0,4 mm
Menge: 26,000 m²

**01.23.01.01.3 Schutzabdeckung Boden, OSB-Platten**
Abdeckung für Boden, zum Schutz vor Verschmutzung und Beschädigung mit OSB-Platten, vollflächig und lückenlos. Abkleben aller Stoßfugen mit Fugenklebeband.
Bauteil : Boden
Art des Untergrunds  : 'Rohboden mit Haustechnik-Leitungen'

Schutzabdeckung : OSB-Platten
Ausführungsort  : 'Boden Leitungsführungen'
Menge: 15,000 m²

**01.23.01.01.4 Schutzabdeckung Treppe, Folie**
Treppen zum Schutz mit Folie abkleben oder staubdicht abdecken. Beseitigung der Abdeckmaterialien nach Beendigung der Arbeiten.
Bauteil : Treppe
Schutzabdeckung : Folie
Menge: 40,000 m²

###### Bereich 01.23.01.02 Vorbehandlung/Haftgrund/Tiefgrund

**01.23.01.02.1 Haftgrundspachtel, mit Glasfasergewebe, glatter Untergrund**
Haftgrundspachtel mit Armierungsschicht aus Glasfasergewebe, bei glatten Untergründen für Putz auftragen.
Bauteil  : 'Ortbeton- und Betonfertigteilwände'
Art des Untergrunds : glatter Untergrund
Art des Auftrags : Haftgrundspachtel
Armierung : Glasfasergewebe
Schichtdicke Auftrag : ca. 5 mm
Menge: 92,000 m²

**01.23.01.02.2 Haftbrücke mineral. Decke Beton**
STLB-Bau 2026-04 023
Haftbrücke mineralisch, kunststoffvergütet, auf Decke, innen, Untergrund Beton, Arbeitshöhe der zu bearbeitenden oder zu bekleidenden Fläche bis 3,5 m über der Standfläche des hierfür erforderlichen Gerüstes.
Menge: 62,000 m2

**01.23.01.02.3 Armierung, Glasfasergewebe, Decke innen**
Putzarmierung mit Glasfasergewebe, vollflächig, für die Armierung von Putz an Deckenflächen.
Art des Untergrunds  : 'Beton'
Armierung : Glasfasergewebe
Überdeckung Stoß : 100 mm
Art des Auftrags : vollflächig
Menge: 62,000 m²

###### Bereich 01.23.01.03 Schlitze/Durchbrüche

**01.23.01.03.1 Wanddurchbruch verputzen, max. 1000 cm², Innenwand**
Wanddurchbruch nachträglich verputzen, inkl. Angleichen an den vorhandenen Putz.
Ausführung : Wanddurchbruch verputzen
Mörtelart  : '.....'
Ansichtsfläche : max. 1000 cm²
Menge: 8,000 St

**01.23.01.03.2 Wanddurchbruch verputzen, 1000 bis 5000 cm², Innenwand**
Wanddurchbruch nachträglich verputzen, inkl. Angleichen an den vorhandenen Putz.
Ausführung : Wanddurchbruch verputzen
Mörtelart  : '.....'
Ansichtsfläche : 1000 bis 5000 cm²
Oberflächenbearbeitung  : '.....'
Menge: 10,000 St

**01.23.01.03.3 Deckendurchbruch verputzen, 300 bis 1000 cm², Decke innen**
Deckendurchbruch nachträglich verputzen, inkl. Angleichen an den vorhandenen Putz.
Ausführung : Deckendurchbruch verputzen
Mörtelart  : '.....'
Ansichtsfläche : 300 bis 1000 cm²
Oberflächenbearbeitung  : '.....'
Menge: 4,000 St

**01.23.01.03.4 Deckendurchbruch verputzen, max. 300 cm², Decke innen**
Deckendurchbruch nachträglich verputzen, inkl. Angleichen an den vorhandenen Putz.
Ausführung : Deckendurchbruch verputzen
Mörtelart  : '.....'
Ansichtsfläche : max. 300 cm²
Oberflächenbearbeitung  : '.....'
Menge: 10,000 St

###### Bereich 01.23.01.04 Profile Innenputz

**01.23.01.04.1 Schnellputzleiste, verzinkter Stahl, Innenputz**
Schnellputzleisten, verzinkt, auf Innenputzflächen
Art des Putzes : Innenputz
Form Profil : Schnellputzleiste
Material Profil : verzinkter Stahl
Schichtdicke Putz  : '10 mm'
Angeb. Fabrikat  : '..........'
Menge: 27,000 m

**01.23.01.04.2 Eckprofil, verzinkter Stahl, Innenputz**
Eckschutzwinkel aus verzinkten Drähten in verschiedenen Längen an Kanten im Innenbereich mit Befestigungsmittel, nach Wahl des Auftragnehmers.
Art des Putzes : Innenputz
Form Profil : Eckprofil
Material Profil : verzinkter Stahl
Schichtdicke Putz : max. 15 mm
Angeb. Fabrikat  : '..........'
Menge: 37,800 m

**01.23.01.04.3 Kantenprofil, verzinkter Stahl, Innenputz**
Kantenprofil, runde Kopfform, aus verzinktem Stahlblech für nicht auffällige Kanten im Innenbereich, Befestigungsmittel nach Wahl des Auftragnehmers.
Art des Putzes : Innenputz
Form Profil : Kantenprofil
Material Profil : verzinkter Stahl
Angeb. Fabrikat  : '..........'
Menge: 15,000 m

**01.23.01.04.4 Putzabschlussprofil, verzinkter Stahl, Innenputz**
Putzabschlussprofil aus verzinktem Stahlblech zur Begrenzung verschiedener Bauteile oder für Sichtfugen im Innenbereich.
Art des Putzes : Innenputz
Form Profil : Putzabschlussprofil
Material Profil : verzinkter Stahl
Angeb. Fabrikat  : '..........'
Menge: 10,000 m

###### Bereich 01.23.01.05 Innenputz, mineralisch

**01.23.01.05.1 Putz, Kalkzement, 1-lagig, Innenwand**
Kalkzementputz, einlagig, im Innenbereich.
Art des Untergrunds  : '.....'
Mörtelart : Normalputzmörtel (GP)
Putz : Kalk-Zementmörtel
Festigkeitsklasse : CS II
Anzahl Lagen : 1-lagig
Oberflächenbearbeitung : gefilzt
Oberflächenqualität : Q2
Schichtdicke Putz : 10 mm
Menge: 78,000 m²

**01.23.01.05.2 Putz, Gips, 1-lagig, Q2, gefilzt, Innenwand**
Gipsputz, einlagig, im Innenbereich.
Art des Untergrunds : Ziegel
Putz : Gipsputzmörtel
Festigkeitsklasse : B1 (PIV)
Druckfestigkeit Werte : > = 2 N/mm²
Anzahl Lagen : 1-lagig
Schichtdicke Putz : 12-15 mm
Oberflächenbearbeitung : gefilzt
Oberflächenqualität : Q2 (Standard)
Menge: 14,000 m²

**01.23.01.05.3 Putz, Gips, 1-lagig, Q2, Decke innen**
Gipsputz, einlagig, an Decken, im Innenbereich.
Art des Untergrunds  : '.....'
Putz : Gipsputzmörtel
Festigkeitsklasse : B1 (PIV)
Druckfestigkeit Werte : > = 2 N/mm²
Oberflächenbearbeitung : geglättet
Oberflächenqualität : Q2 (Standard)
Schichtdicke Putz : 12-15 mm
Anzahl Lagen : 1-lagig
Menge: 62,000 m²

**01.23.01.05.4 Putz, Gips, 1-lagig, Q2, Unterzug**
Gipsputz, einlagig, an Decken, im Innenbereich.
Art des Untergrunds  : '.....'
Putz : Gipsputzmörtel
Festigkeitsklasse : B1 (PIV)
Druckfestigkeit Werte : > = 2 N/mm²
Oberflächenbearbeitung : geglättet
Oberflächenqualität : Q2 (Standard)
Anzahl Lagen : 1-lagig
Schichtdicke Putz : 12-15 mm
Bauteil : Unterzug
Abwicklung : 250/450/250 mm
Menge: 2,750 m

##### Abschnitt 01.23.02 Wärmedämm-Verbundsysteme

###### Bereich 01.23.02.01 WDVS

**01.23.02.01.1 140 mm Holzweichfaserplatte 039 - Format - 120x40 cm**
Holzweichfaser-Dämmplatte 039 mit monolithischem (einschichtigem)  Aufbau für
Holzuntergründe liefern und mit Schraubdübeln befestigen.

Wärmedämmplatte aus Holzweichfaser nach DIN EN 13171,  Bemessungswert der Wärmeleitfähigkeit 0,039 W/m*K, Baustoffklasse des WDV-Systems B2 nach DIN 4102-1 gemäß Ausführung nach bauaufsichtlicher Zulassung Z-33.47-659 Die Platten im Verband, planeben und press gestoßen direkt auf Brettschichtholz Massivholzelemente verlegen. Eventuelle offene Fugen ausschäumen. Nicht im Erdreich anzuwenden.

Befestigung der Weichfaserplatte mit hoch korrosions- geschützten Schraubdübeln, Tellerdurchmesser 60 mm.
Zur Wärmebrückenminimierung, Schraubenöffnung mit Verschlusselement schliessen.
Einschraubtiefe sowie Randabstände gemäß DIN 1052
bzw. Verarbeitungsrichtlinie des Herstellers.
Einschraubtiefe in den massiven Holzuntergrund: mind. 25 mm. Dübeltyp, -länge gemäß Dämmstoffdicke.

Anzahl der Dübel/m² (entsprechend objektbezogener Ermittlung nach DIN EN 1991-1-4und den Vorgaben
der bauaufsichtl. Zulassung): 8 Dübel/m²
Schraubdübel H 60

Plattenrand: stumpf

Format: 1200 x 40 cm
Plattendicke: 140 mm
Menge: 198,000 m²

**01.23.02.01.2 200 mm Holzweichfaserplatte 039 - Format - 120x40 cm**
Holzweichfaser-Dämmplatte 039 mit monolithischem (einschichtigem)  Aufbau für
Holzuntergründe liefern und mit Schraubdübeln befestigen.

Wärmedämmplatte aus Holzweichfaser nach DIN EN 13171,  Bemessungswert der Wärmeleitfähigkeit 0,039 W/m*K, Baustoffklasse des WDV-Systems B2 nach DIN 4102-1 gemäß Ausführung nach bauaufsichtlicher Zulassung Z-33.47-659 Die Platten im Verband, planeben und press gestoßen direkt auf Brettschichtholz Massivholzelemente verlegen. Eventuelle offene Fugen ausschäumen. Nicht im Erdreich anzuwenden.

Befestigung der Weichfaserplatte mit hoch korrosions- geschützten Schraubdübeln, Tellerdurchmesser 60 mm.
Zur Wärmebrückenminimierung, Schraubenöffnung mit Verschlusselement schliessen.
Einschraubtiefe sowie Randabstände gemäß DIN 1052
bzw. Verarbeitungsrichtlinie des Herstellers.
Einschraubtiefe in den massiven Holzuntergrund: mind. 25 mm. Dübeltyp, -länge gemäß Dämmstoffdicke.

Anzahl der Dübel/m² (entsprechend objektbezogener Ermittlung nach DIN EN 1991-1-4und den Vorgaben
der bauaufsichtl. Zulassung): 8 Dübel/m²
Schraubdübel H 60

Plattenrand: stumpf

Format: 1200 x 40 cm
Plattendicke: 200 mm
Menge: 33,000 m²

**01.23.02.01.3 Ausbildung 2. Dichtebene - Dichtwanne**
Ausbildung einer 2. Dichtebene als Dichtwanne

Im Brüstungsbereich Dämmung ausführen gemäß
separater Position.

Den Untergrund mit 5% Gefälle vorbereiten. Auf den so vorbereiteten Untergrund, selbstklebendes Glasfaser- gewebe aufbringen und mit zementverträglichem
Dispersionsspachtel 1,0 : 1,0 Gew.-Teile mit Zement
(CEM I oder CEM II A/LL oder CEM II B/LL) gemischt,
einspachteln (2 Schichten) zur Ausbildung von
Dichtwanne (ca. 3 cm hoch) und Brüstungskante.

Fensterbank in fertige Laibung einsetzen.
Menge: 7,000 m

**01.23.02.01.4 Überdeckung Rollladenkasten mit Putzträgerplatte verklebt.**
Überdeckung Rollladenkasten mit Putzträgerplatte verklebt.

Befestigen einer Putzträgerplatte als Blende und Putzträger auf dem Rollladenkasten/Dämmstoff Verhältnis Auskragung zu Einbindung in die Dämmebene:
ca. 1/2 zu 1/2

Putzträgerplatten mit stumpfem Rand aus Blähglasgranulat, 12 mm dick, Brandverhalten A2-s1,d0 gemäß EN 13501-1 beidseitig mit Glasfasergewebe armiert, stoßfest, frostbeständig, widerstandsfähig gegen mechanische Beanspruchung, Wärmeleitfähigkeit 0,12 W/m.K, mit einem Klebemörtel auf Wärmedämmung vollflächig (mit geeigneter Zahntraufel) kleben.

Die Dämmschichtdicke um Platten- und Klebeschichtdicke reduzieren. Die Platten werden seitlich ca. 30 cm sowie oben In die ausgeklinkte bzw. reduzierte Dämmung eingelassen.

Platten planeben, press gestoßen verlegen und vollflächig mit einem mineralischen Klebe- und Armierungsmörtel auf dem Dämmstoff verkleben.
Die Verklebung auf tragfähigem Rollladenkastenerfolgt ebenso vollflächig. Unebenheiten egalisieren.
Die mechanische Befestigung der Putzträgerplatte im Bereich der Dämmung erfolgt mit bauaufsichtlich zugelassenen, flächenbündigen Tellerdübeln in den Untergrund. Vor dem Setzen der Dübel ist mittels Putzfräser eine entsprechende Vertiefung herzustellen.
An der ungeschützten Stirnseite der Putzträgerplatte wird ein Kantenschutzprofil angebracht.

Armierung und Schlussbeschichtung gemäß dem vorgesehenen Wärmedämm-Verbundsystem. Bei Verwendung eines mineralischen Putzsystems ist eine Grundierung vorzusehen.
Menge: 12,000 m

**01.23.02.01.5 Überdeckung Jalousienkasten Putzträgerplatte frei auskragend**
Überdeckung Jalousienkasten Putzträgerplatte frei auskragend

Befestigen einer Putzträgerplatte als Blende und Putzträger vor der Jalousie. Verhältnis Auskragung zu Einbindung in die Dämmung: ca. 1/3 zu 2/3

Putzträgerplatten mit stumpfem Rand aus Blähglasgranulat, 15 mm dick, Brandverhalten A2-s1,d0 gemäß EN 13501-1 beidseitig mit Glasfasergewebe armiert, stoßfest, frostbeständig, widerstandsfähig gegen mechanische Beanspruchung, Wärmeleitfähigkeit 0,12 W/m.K, mit einem Klebemörtel auf Wärmedämmung vollflächig (mit geeigneter Zahntraufel) kleben.

Die Dämmschichtdicke um Platten- und Klebeschichtdicke reduzieren. Die Platten werden seitlich ca. 30 cm sowie oben In die ausgeklinkte bzw. reduzierte Dämmung eingelassen.  Platten planeben, press gestoßen verlegen und vollflächig mit einem mineralischen Klebe- und Armierungsmörtel auf dem Dämmstoff verkleben. Unebenheiten egalisieren.

Im Stoßbereich der Putzträgerplatte sind ggf. Tragfähige Metall-Winkelkonsolen anzuordnen. Die Befestigungsmittel sind einzurechnen. Die mechanische Befestigung der Putzträgerplatte im Bereich der Dämmung erfolgt mit bauaufsichtlich zugelassenen, flächenbündigen Tellerdübeln in den Untergrund. Vor dem Setzen der Dübel ist mittels Putzfräser eine entsprechende Vertiefung herzustellen.
An der ungeschützten Stirnseite der Putzträgerplatte wird ein Kantenschutzprofil angebracht.

Armierung und Schlussbeschichtung gemäß dem vorgesehenen Wärmedämm-Verbundsystem.
Bei Verwendung eine mineralischen Putzsystems ist eine Grundierung vorzusehen.
Menge: 9,500 m

**01.23.02.01.6 Schlagregendichtes Abdichten der Anschlussfugen**
Schlagregendichtes Abdichten der Anschlussfugen mit langsam expandierendem Fugendichtband aus vollimprägniertem Weichschaumstoff, schlagregendicht nach DIN 18542 BG1.

Fugendichtband liefern und an der Fugenflanke vorkleben. Dämmplatten press gegenstoßen. Armierungsschicht bis zum Fugenrand führen. Fugendichtband mit Schlussbeschichtung überdecken. Kellenschnitt herstellen.
Fugenbreite: '5' mm
Menge: 155,000 m

**01.23.02.01.7 Anputzleiste für WDVS als seitlicher Anschluss**
Anputzleiste für WDVS als seitlicher Anschluss an Rollladenführungsschiene liefern und anbringen.

Ausbilden einer Systemanschlussfuge mit Anputzleiste, bestehend aus:

- mit TPE-Schlaufe zur Aufnahme von Bewegungen
- mit integriertem Glasfasergewebe (160 g/m²)
- mit selbstklebender Schutzlasche zur Befestigung von Abdeckfolien

Schlagregendicht ≥ 600 Pa., entspricht Klasse A gemäß VPDM-Merkblatt.

Auswahlkriterien und Anwendungshinweise gemäß aktuellem Technischen Merkblatt beachten.
Menge: 155,000 m

**01.23.02.01.8 Vollflächige Zahnspachtelung**
Vollflächige Zahnspachtelung mit
mineralischen Klebe-/Armierungsmörtel

Liefern und Auftragen einer
Zahnspachtelung aus einem vergüteten,
mineralischen Klebe- und
Armierungsmörtel.
Um die Unebenheiten/Plattentoleranzen
zu egalisieren sowie die
Holzinhaltsstoffen zu binden -
Armierungsmasse vollflächig auftragen
und mit eine Zahntraufel (Zahnung 6 x
6 mm ) abzahnen. Witterungsbedingte
Trocknungszeit einhalten.
Menge: 231,000 m²

**01.23.02.01.9 Kantenschutz-Gewebewinkel**
Kantenschutz mit Gewebewinkel

Liefern und Herstellen des
Kantenschutzes mit Eckwinkel aus
Kunststoffeckschutzschiene mit
Glasfasergewebe, als Zulage zur
Systemarmierung.
Vor der vollflächigen Armierung,
Armierungsmasse anbringen und Eckwinkel
einbetten.
Armierungsgewebe über den Eckwinkel
(bis zur Eckkante - 10 cm Überlappung)
legen und einbetten.

Schenkellänge: '11/13' cm
Menge: 247,000 m

**01.23.02.01.10 Vollflächige Armierungsschicht**
Vollflächige Armierungsschicht
mineralischer Klebe-/Armierungsmörtel
und alkalibeständiges Glasfasergewebe

Liefern und vollflächiges Auftragen
eines systemzugehörigen, vergüteten,
mineralischen Klebe- und
Armierungsmörtels und
alkalibeständigem Glasfasergewebe
als Armierungsschicht.

Armierungsmasse auf die trockene
Zahnspachtelung bzw. Perimeter- oder
Sockeldämmung volldeckend auftragen,
Armierungsgewebe eindrücken und
planspachteln.
Gewebestöße 10 cm überlappen.

Auf der Holzweichfaser-Dämmplatte muss
die Armierungsschicht einschließlich
vorangehender Zahnspachtelung eine
Schichtstärke von mind. 5 mm aufweisen.
Das Gewebe muss im äußeren Drittel der
Armierungsschicht liegen.
Menge: 231,000 m²

**01.23.02.01.11 Diagonalarmierung - Pfeil**
Diagonalarmierung an Ecken v. Öffnungen
mineral. Armierungsmasse - Pfeil

Liefern und an Ecken von
Gebäudeöffnungen Anbringen
einer Diagonalarmierung.
Armierungspfeil 40 x 33 cm
aus Glasfasergewebe
als zusätzliche Verstärkung
unter der normalen Armierung.
Armierungsmasse wie vor.
Menge: 40,000 Stk

**01.23.02.01.12 Zwischenbeschichtung auf Armierung**
Zwischenbeschichtung auf Armierung
gefüllt,pigmentiert, mineralisch

Liefern und Auftragen einer gefüllten,
pigmentierten, mineralischen
Zwischenbeschichtung auf Basis
Kaliwasserglas. Organischer Anteil
< 5% (in Anlehnung an DIN 18363),
haftvermittelnd, CO2- und
wasserdampfdurchlässig,
Saugfähigkeitsregulierend.
Zur Verbesserung der
Verarbeitungseigenschaften
von Silikat-, Siliconharz- und
mineralischen Beschichtungen.
Menge: 231,000 m²

**01.23.02.01.13 K 1,5 Mineralischer Oberputz nach DIN EN 998-1**
K 1,5 Mineralischer Oberputz nach DIN EN 998-1  vergütet, manuell und maschinell verarbeitbar, auf alle mineralischen Untergründe als Schlussbeschichtung liefern, auftragen und strukturieren.
Zuvor Ausgleichsspachtelung, zur Erhöhung der Streiflichtbeständigkeit.
Produkteigenschaften:
Sehr hoch CO2- und wasserdampfdurchlässig, witterungsbeständig, hydrophobiert.

Struktur: Kratzputz K 1,5
Farbton: Hell getönt C1
(Hellbezugswert > 20%)
Menge: 231,000 m²

**01.23.02.01.14 K 3 Mineralischer Oberputz nach DIN EN 998-1**
K 3 Mineralischer Oberputz nach DIN EN 998-1  vergütet, manuell und maschinell verarbeitbar, auf alle mineralischen Untergründe als Schlussbeschichtung liefern, auftragen und strukturieren.

Produkteigenschaften:
Sehr hoch CO2- und wasserdampfdurchlässig, witterungsbeständig, hydrophobiert.

Struktur: Kratzputz K 3
Farbton: Hell getönt C1
(Hellbezugswert > 20%)
Menge: 10,000 m²

**01.23.02.01.15 Silikat-Kieselsol-Fassadenfarbe**
Silikat-Kieselsol-Fassadenfarbe
Zweifacher Anstrich einer Fassadenfarbe auf Silikat-Kieselsolbasis, ohne bioziden Filmschutz, als Zwischen- und Schlussbeschichtung auf mineralischen Untergründen sowie zur Renovierung organischer, nicht elastischer Untergründe. Geeignet gemäß WTA-Merkblatt 2-12 für die Bauwerkserhaltung und Baudenkmalpflege.
Produkteigenschaften:
Sehr hohe CO2- und Wasserdampfdurchlässigkeit. Höchste Farbtonstabilität im Bereich von  Silikatfarben. Wasserabweisend, nicht filmbildend.
Technische Kennwerte:
- Dichte: 1,4-1,6 g/cm³
- sd-Wert: 0,01 m (V1 - hoch)
- Wasserdurchlässigkeit: < 0,1 kg/(m²h⁰⁵) (W3 - niedrig)
- Glanzgrad: G3 - matt (mineralisch)

Farbton: Hell getönt C1
Menge: 231,000 m²

**01.23.02.01.16 Alternativ-Farbton**
*** Bedarfsposition ohne GB
Alternativ-Farbton

Oberputz und Anstriche wie vor, jedoch

Farbton: mittel getönt, C2
Menge: 1,000 m²

**01.23.02.01.17 Zulage Laibung**
Zulage Laibung
Laibungen mit allen Schichten des Systemes wie vor  Armierung, Putzgrund, Oberputz und Anstrich.
Produkte : wie vor
Laibungstiefe ca.16 cm
Menge: 155,000 m

**01.23.02.01.18 Fassadengestaltung Logo mit Schablone**
Fassadengestaltung Logo mit Schablone
Oberfläche gemäß Verarbeitungsrichtlinie für Effect: 2. Texture Fine 40 Defined herstellen. Auf eine durchgetrocknete Putztextur wird über eine abdeckende Form
(Klebeschablonen, Formlehren, etc) eine weitere Putzschicht angetragen und texturiert, noch in frischem Zustand wird die abdeckende Form wieder entfernt, das Resultat ist ein grafisches Flachrelief.

Während der Verarbeitungs-/Trocknungsphase vor intensiver Sonneneinstrahlung und Feuchtigkeitseinfluss schützen - gemäß separater Positionen

Ausführungstechnik und Farbton nach Vorgabe des AG und der Musterfläche
Größe ca. 2,30 m x 1,05 m:
Farbton: Farbtöne siehe Vorlage AG
Angebotenes Fabrikat: '.........'
Menge: 1,000 St

**01.23.02.01.19 Fassadengestaltung Logo mit Decoelement**
*** Bedarfsposition ohne GB
Fassadengestaltung Logo mit Decoelement
Im vom AG vorgegebenen Bereich Dämmstoff in
(2,30 m x 1,05 m) ? größe um 4 cm Dicke reduzieren zum einbinden des Logos.

Gefrästes Logo aus mineralischen Mikrohohlkugelplatten mit allgemeinem bauaufsichtlichem Prüfzeugnis, liefern und anbringen.

Decoelement einmessen und auf tragfähigem Untergrund mit einem vergüteten, mineralischen Klebemörtel, lot- und waagerecht ankleben.

Die Verklebung erfolgt nass in nass, beidseitig im Kreuzgang mit Zahntraufel (10 x 10 mm). Je nach Untergrundunebenheiten ist die Zahnung anzupassen.
Rundum ist das Armierungsgewebe in ca. 10 cm überlappend einzubnden.

Plattendicke: 40 mm

Deco Panel Sonderanfertigung nach Zeichnung.

2 x Anstrich
Fassadenfarbe mit Dryonic Technology für trockene Fassaden in Rekordzeit durch bionischen Oberflächeneffekt, ohne bioziden Filmschutz auf allen bauüblichen Untergründen, z.B. mineralische, organische, metallische  und nicht-elastische Untergründe als Zwischen- und Schlussbeschichtung liefern und auftragen.
Produkteigenschaften:
Bionisches Prinzip für schnellste Trocknung nach Regen oder Taubildung, Reinacrylat-Bindemittel, wasserdampfdurchlässig, sd-Wert 0,73-0,84 m, höchster Weißgrad, höchste, Farbtonvielfalt und -stabilität, strukturerhaltend,
CO2-Diffusion: Klasse C1 nach EN 1062-1, sehr gut deckend, alkalibeständig, sehr gute Haftung auf allen bauüblichen Untergründen, ohne bioziden Filmschutz, geringster Füllstoffbruch / Schreibeffekt
Brandverhalten nach EN 13501-1:  A2-s1, d0

Farbtöne nach Mustervorlage AG
Menge: 1,000 St

**01.23.02.01.20 Musterfläche, System Putz**
Musterfläche für Putzsystem herstellen.
Bauteil  : 'WDVS Außenwand'
Breite/Länge  : '100 cm x 100 cm'
Ausführung : Musterfläche
Menge: 4,000 St

###### Bereich 01.23.02.02 Sockelbereich

**01.23.02.02.1 Grundierung Sockel**
Grundierung im Sockelbereich
Liefern und Anbringen der Grundierung (Haftgrund).
Zementverträglichen Dispersionsspachtel
mit 100 Gew.% Portlandzement (1:1)
gemischt, mit ca. 10 % Wasser verdünnt,
auf ebenen, trockenen und sauberen
Untergrund mit der Bürste auftragen und
trocknen lassen.
Menge: 63,000 m²

**01.23.02.02.2 Wärmebrückenfreies Sockelprofil**
Wärmebrückenfreies Sockelprofil

Kantenprofil aus Kunststoff mit integriertem Glasfasergewebe und Tropfkante liefern und anbringen.

Dämmplatten auf die Sockeldämmung aufsetzen. Sockelprofil zwischen Sockel- und Fassadendämmung einschieben. Das integrierte Glasfasergewebe in die Armierungsmasse einbetten. Flächenarmierungsgewebe bis zur Innenkante der Tropfnase führen und einbetten. Verbindung der Sockelprofile mittels Sockelleistenverbinder. Fuge zwischen Sockelprofil und Sockeldämmung mit Dichtstoff schließen.

Länge 250 cm

Tropfkanten: 6mm
Schlagregendichtes Abdichten der Anschlussfugen mit langsam expandierendem Fugendichtband aus vollimprägniertem Weichschaumstoff, schlagregendicht nach DIN 18542 BG1.

Fugendichtband liefern und an der Fugenflanke vorkleben. Dämmplatten press gegenstoßen. Armierungsschicht bis zum Fugenrand führen. Fugendichtband mit Schlussbeschichtung überdecken. Kellenschnitt herstellen.
Fugendichtband Typ:
15/5-12: 5 mm, nach Ausdehnung max. 12 mm
Siehe Detail STW-TF-0161-01
Menge: 70,000 m

**01.23.02.02.3 140 mm EPS-Dämmplatte 035 PW im Sockelbereich verkleben**
140 mm EPS-Dämmplatte 035 PW im Sockelbereich verkleben

Hartschaum EPS 035 PW mit wasserabdichtenden, mineralischen Kleber liefern und im Sockelbereich auf tragfähigen, vorbehandelten Untergrund verkleben.

Produkteigenschaften:
Wärmedämmplatten aus expandiertem Polystyrol-Hartschaum EPS 035 nach EN 13163, Anwendungstyp PW nach DIN V 4108-10, FCKW-frei, Bemessungswert der Wärmeleitfähigkeit 0,035 W/m*K, schwerentflammbar nach DIN 4102, Brandklasse E nach EN 13501-1, für Perimeterdämmung bauaufsichtlich zugelassen,
mit sehr hoch wasserabweisenden Zement-Klebemörtel mit integriertem Feuchteschutz (Allgemeines bauaufsichtliches Prüfzeugnis P-1201/6333/18 MPA-BS) auf mineralischen oder bituminösen Untergründen.

Die Sockeldämmung ist im Spritzwasserbereich (min. 30 cm über Geländeoberkante) und auf die zu dämmende Fläche im Erdreich, ca. 20 cm unter der späteren Geländeoberkante auszuführen.

Dämmplatten-Format: 100 x 50 cm
Menge: 54,720 m²

**01.23.02.02.4 200 mm EPS-Dämmplatte 035 PW im Sockelbereich verkleben**
200 mm EPS-Dämmplatte 035 PW im Sockelbereich verkleben

Hartschaum EPS 035 PW mit wasserabdichtenden, mineralischen Kleber liefern und im Sockelbereich auf tragfähigen, vorbehandelten Untergrund verkleben.

Produkteigenschaften:
Wärmedämmplatten aus expandiertem Polystyrol-Hartschaum EPS 035 nach EN 13163, Anwendungstyp PW nach DIN V 4108-10, FCKW-frei, Bemessungswert der Wärmeleitfähigkeit 0,035 W/m*K, schwerentflammbar nach DIN 4102, Brandklasse E nach EN 13501-1, für Perimeterdämmung bauaufsichtlich zugelassen,
mit sehr hoch wasserabweisenden Zement-Klebemörtel mit integriertem Feuchteschutz (Allgemeines bauaufsichtliches Prüfzeugnis P-1201/6333/18 MPA-BS) auf mineralischen oder bituminösen Untergründen.

Die Sockeldämmung ist im Spritzwasserbereich (min. 30 cm über Geländeoberkante) und auf die zu dämmende Fläche im Erdreich, ca. 20 cm unter der späteren Geländeoberkante auszuführen.

Dämmplatten-Format: 100 x 50 cm
Menge: 8,280

**01.23.02.02.5 Armierungsputz und gefilzter Oberputz mit integriertem Feuchteschutz**
Mineralischen, wasserabweisenden Klebe- und Armierungsmörtel CS IV nach EN 998-1 mit integriertem Feuchteschutz als Armierungsputz und gefilzter Oberputz
vollflächig 5-6 mm auf die vorbereiteten Sockeldämmplatten auftragen.

Alkalibeständiges Glasfasergewebe vollflächig in die frische Mörtelschicht einlegen und mit Armierungsmörtel planeben überspachteln.

Nach Abbinden eine zusätzliche Schicht 1-2 mm aufziehen und filzen.

bis maximal 20 cm unter die Geländeoberkante führen.
Bei einer Gesamtschichtdicke des Systems von mindestens 7 mm ist kein weiterer Feuchteschutz erforderlich.
Menge: 63,000 m²

**01.23.02.02.6 Putzabdichtung im Perimeter- und Sockelbereich**
Putzabdichtung im Perimeter- und Sockelbereich

Putzabdichtung aus zementverträglichem Dispersionsspachtel und systemzugehörigen Zement liefern und im Perimeter- und Sockelbereich bis mind. 5 cm über GOK auf den Oberputz aufstreichen.

Dispersionsspachtel mit systemzugehörigen Zement im Mischungsverhältnis 1,0 : 1,0 Gew.- Teile mischen, mit ca.10 % Wasser verdünnen und mit einer Bürste auf ebenen, trockenen und sauberen Untergrund auftragen und trocknen lassen.
Menge: 63,000 m²

##### Abschnitt 01.23.03 Stundensätze, Putzarbeiten

**01.23.03.1 Stundensatz Vorarbeiter, Putzarbeiten**
Arbeiten, welche nicht in den Positionen erfasst sind und gegen Nachweis zur Ausführung kommen
Stundensatz : Vorarbeiter
Leistungsbereich : Putzarbeiten
Menge: 10,000 h

**01.23.03.2 Stundensatz Fachwerker, Putzarbeiten**
Arbeiten, welche nicht in den Positionen erfasst sind und gegen Nachweis zur Ausführung kommen
Stundensatz : Fachwerker
Leistungsbereich : Putzarbeiten
Menge: 10,000 h

**01.23.03.3 Stundensatz Helfer, Putzarbeiten**
Arbeiten, welche nicht in den Positionen erfasst sind und gegen Nachweis zur Ausführung kommen
Stundensatz : Helfer
Leistungsbereich : Putzarbeiten
Menge: 10,000 h

#### Bereich 01.34 Maler- und Lackierarbeiten

##### Abschnitt 01.34.01 Vorbereitende Arbeiten - Innenflächen

**01.34.01.1 Untergrundvorbereitung, Randdämmstreifen überstehend, entfernen, Boden**
Überstand von Randstreifen anderer Gewerke an Wänden und Estrichbegrenzungen nach dem Verlegen und Verfugen des Bodenbelages entfernen.
Bauteil : Boden
Untergrundvorbereitung : Randdämmstreifen überstehend, entfernen
Menge: 340,000 m

**01.34.01.2 Abdeckung Bodenflächen, Malerabdeckvlies, Innenflächen**
Abdecken von Bodenflächen mit Malerabdeckvlies, rutschfest, beschichtet, vor Beginn der Arbeiten auslegen und nach Beendigung zur Wiederverwendung entfernen.
Abdeckmaterial : Malerabdeckvlies
Verwendung : Abdeckung Bodenflächen
Einbauort : Innenflächen
Menge: 410,000 m²

**01.34.01.3 Abdeckung Einrichtungsgegenstände, Abdeckfolie, PE, Innenflächen**
Abdecken von vorhandenen Möbel- und Einrichtungsgegenständen mit Malerabdeckfolie vor Beginn der Arbeiten. Das Entfernen und Entsorgen der Schutzfolie nach Abschluss der Arbeiten ist einzukalkulieren.
Abdeckmaterial : Abdeckfolie (PE)
Verwendung : Abdeckung Einrichtungsgegenstände
Einbauort : Innenflächen
Menge: 15,000 m²

**01.34.01.4 Abkleben Fenster- und Türflächen, Abdeckfolie, PE, Innenflächen**
Abkleben von Fenster- und Türflächen inkl. der jeweiligen Rahmen im Innenbereich mit Malerfolie. Klebebänder passend zu den Rahmenmaterialien wählen. Folien nach Abschluss der Arbeiten rückstandslos entfernen und entsorgen.
Abdeckmaterial : Abdeckfolie (PE)
Verwendung : Abkleben Fenster- und Türflächen
Einbauort : Innenflächen
Menge: 150,000 m²

**01.34.01.5 Untergrund, trocken reinigen, schleifen, mineralisch, Innenwand**
Wandflächen, als Vorbereitung des Untergrunds für nachfolgende Beschichtungsarbeiten, trocken reinigen. Feine und grobe Verschmutzung entfernen, Ränder durch Anschleifen egalisieren.
Untergrund : mineralisch
Untergrundvorbereitung : trocken reinigen, schleifen
Bauteil : Innenwand
Menge: 185,000 m²

**01.34.01.6 Untergrund, trocken reinigen, mineralisch, Decke**
Fläche, als Vorbereitung des Untergrunds für nachfolgende Beschichtungsarbeiten, trocken reinigen. Feine und grobe Verschmutzung, sowie haftvermindernde Schichten entfernen.
Untergrund : mineralisch
Untergrundvorbereitung : trocken reinigen
Raumhöhe  : '.....'
Bauteil : Decke
Menge: 150,000 m²

**01.34.01.7 Untergrund, Holz, grundieren und anschleifen, Innenbereich**
Holzflächen im Innenbereich für nachfolgende Beschichtung grundieren und anschleifen, gegebenenfalls in Teilflächen nachgrundieren.
Untergrund: : Holz
Untergrundvorbereitung: grundieren und anschleifen
Einbauort : Innenbereich
Bauteil  : 'Massivholzdecke'
Menge: 44,000 m²

##### Abschnitt 01.34.02 Spachtelungen

**01.34.02.1 Spachtelung, Beton, Q2, Flächenanteil 100 %, Decke**
Vollflächige Spachtelung von glatten Betonflächen im Innenbereich für die Aufnahme einer Beschichtung oder einer Tapete. Das Angleichen der Oberfläche durch Nachschleifen ist mit einzukalkulieren.
Untergrund : Beton
Untergrundvorbereitung: spachteln
Qualitätsstufe : Q2
Spachtelmasse  : '.....'
Flächenanteil : 100 %
Bauteil : Decke
Menge: 62,000 m²

##### Abschnitt 01.34.03 Mineralischer Untergrund - Innenwände, Decken

**01.34.03.1 Anstrichvlies, Innenwand**
Anstrichvlies, fein strukturiert, im Spezialkleber eingebettet, rissüberbrückend, nassstabil, dimensionsstabil, nicht brennbar/schwer entflammbar (im System), für glatte ebene Flächen.
Untergrund  : 'Trockenbau'
Material : Anstrichvlies
Struktur : feine Struktur
Farbton : weiß
Brandverhalten (DIN EN 13501-1) : B-s1, d0
Bauteil : Innenwand
Menge: 139,000 m²

**01.34.03.2 Anstrichvlies, Decke**
Anstrichvlies, fein strukturiert, im Spezialkleber eingebettet, rissüberbrückend, nassstabil, dimensionsstabil, nicht brennbar/schwer entflammbar (im System), für glatte ebene Flächen.
Untergrund :  Beton
Material : Anstrichvlies
Struktur : feine Struktur
Farbton : weiß
Brandverhalten (DIN EN 13501-1) : B-s1, d0
Bauteil : Decke
Menge: 62,000 m²

**01.34.03.3 Schlussbeschichtung, Dispersions-Silikatlasur, NA-Kl.2, Sichtbeton, Innenwand**
Erstbeschichtung auf glatte, teilgespachtelte Sichtbetonoberflächen, mit Betonsilikatlasur, bestehend aus einer Schlussbeschichtung.
Beschichtungsart : Schlussbeschichtung
Untergrund : Sichtbeton, gespachtelte Teilflächen
Schlussbeschichtungsstoff : Dispersions-Silikatlasur
Deckvermögen : transparent
Glanz : matt (G3)
Nassabriebbeständigkeit : R-Klasse 2
Farbton : farblos
Bauteil : Innenwand
Menge: 49,000 m²

**01.34.03.4 Erstbeschichtung, Dispersion, NA-Kl.1, Putz, Gipsplatte, Wand**
Erstbeschichtung auf Putzflächen und Gipsplatten im Innenbereich mit Dispersion, bestehend aus einer Grund- und Schlussbeschichtung.
Beschichtungsart : Erstbeschichtung
Untergrund : Putz, Gipsplatte
Schlussbeschichtungsstoff : Dispersion
Grundbeschichtungsstoff : für Dispersion, haftvermittelnd
Deckvermögen/Kontrastverhältnis : H10-Klasse 1, sehr hohes Deckvermögen
Glanz : matt (G3)
Farbton : weiß
Nassabriebbeständigkeit : R-Klasse 1
Bauteil : Wand
Menge: 131,000 m²

**01.34.03.5 Erstbeschichtung, Dispersions-Silikat, NA-Kl.2, Putz, Decke**
Erstbeschichtung auf Putzflächen im Innenbereich mit Dispersions-Silikatfarbe, bestehend aus einer Grund- und Schlussbeschichtung.
Beschichtungsart : Erstbeschichtung
Untergrund : Putz
Schlussbeschichtungsstoff : Dispersions-Silikatfarbe
Grundbeschichtungsstoff : für Dispersions-Silikatfarbe, haftvermittelnd
Deckvermögen/Kontrastverhältnis : H10-Klasse 1, sehr hohes Deckvermögen
Glanz : matt (G3)
Nassabriebbeständigkeit : R-Klasse 2
Farbton : weiß
Bauteil : Decke
Menge: 62,000 m²

**01.34.03.6 Erstbeschichtung, Dispersion, NA-Kl.1, Beton, Innenwand**
Erstbeschichtung auf entgratete Betonflächen im Innenbereich mit Dispersion, bestehend aus einer Grund- und Schlussbeschichtung.
Beschichtungsart : Erstbeschichtung
Untergrund : Beton
Schlussbeschichtungsstoff : Dispersion
Grundbeschichtungsstoff : für Dispersion, haftvermittelnd
Deckvermögen/Kontrastverhältnis : H10-Klasse 2, hohes Deckvermögen
Glanz : matt (G3)
Nassabriebbeständigkeit : R-Klasse 1
Farbton : weiß
Bauteil : Innenwand
Angeb. Fabrikat  : '..........'
Menge: 152,000 m²

**01.34.03.7 Erstbeschichtung, Dispersion, NA-Kl.2, Beton, Decke**
Erstbeschichtung auf entgratete Betonflächen im Innenbereich mit Dispersion, bestehend aus einer Grund- und Schlussbeschichtung.
Beschichtungsart : Erstbeschichtung
Untergrund : Beton
Schlussbeschichtungsstoff : Dispersion
Grundbeschichtungsstoff : für Dispersion, haftvermittelnd
Deckvermögen/Kontrastverhältnis : H10-Klasse 1, sehr hohes Deckvermögen
Glanz : matt (G3)
Nassabriebbeständigkeit : R-Klasse 2
Farbton : weiß
Bauteil : Decke
Menge: 96,000 m²

##### Abschnitt 01.34.04 Holzuntergrund - Innenwände, Decken

**01.34.04.1 Erstbeschichtung, Holzdecke, unbeschichtet, 2K-PU-Lack**
Erstbeschichtung auf Massivholdecke im Küchenbereich. mit  (2K) -Polyurethan-Lack für die Versiegelung extrem stark beanspruchter Holzoberflächen.  Auftrag erfolgt mittels Lackierrolle.
Gem. DIN EN71/3 (Sicherheit für Kinder), DIN 68861 Teil 1 B (Chemische Beanspruchung), DIN 53160 Schweiß- und Speichelechtheit., vergilbungsfrei,  wasserbasierter Zweikomponenten-Lack, geprüft nach DIN 53160

Beschichtungsart : Erstbeschichtung
Holzart  : 'Fichte'
Untergrund : Holz, unbeschichtet
Beschichtungsstoff : Kunstharzlack
Glanzgrad : matt
Deckvermögen : transparent
Einbauort : Innenbereich
Bauteil  : 'Massivholzdecke'
Menge: 44,000 m²

**01.34.04.2 Erstbeschichtung, Holzwand, unbeschichtet, 2K-PU-Lack**
Erstbeschichtung auf Massivholzwand im Küchenbereich. mit  (2K) -Polyurethan-Lack für die Versiegelung extrem stark beanspruchter Holzoberflächen.  Auftrag erfolgt mittels Lackierrolle.
Gem. DIN EN71/3 (Sicherheit für Kinder), DIN 68861 Teil 1 B (Chemische Beanspruchung), DIN 53160 Schweiß- und Speichelechtheit., vergilbungsfrei,  wasserbasierter Zweikomponenten-Lack, geprüft nach DIN 5316

Beschichtungsart :Erstbeschichtung
Holzart : ‘Fichte‘
Untergrund : Holz, unbeschichtet
Glanzgrad : matt
Deckvermögen :transparent
Einbauort : Innenbereich
Bauteil : ‘Massivholzdecke
Menge: 32,500 m²

**01.34.04.3 Erstbesch Wand Brettschichtholz Acrylharzlack PU verst. Acrylharzlack PU verst. Acrylharzlack PU verst.**
Liefern aller erforderlichen Materialien und fachgerechtes Herstellen eines transparenten, schadstoffarmen und mechanisch hoch belastbaren Schutzanstriches auf naturbelassenen Brettschichtholz-Wandflächen (Sichtqualität) im Innenbereich einer Grundschule als Erstbeschichtung.
Starke Beanspruchung DIN EN 927-1, maßhaltig DIN EN 927-1,

Ausführungsschritte:
Vorbereiten des Untergrundes: Gründliches Reinigen und staubfreies Absaugen der naturbelassenen Holzflächen.
Holzfeuchte prüfen und protokollieren (Sollwert: < 15 %).
Durchführen eines fachgerechten Holz-Feinschliffs in Maserungsrichtung (Körnung 150 - 180), inkl. Absaugen des Schleifstaubs.
Aufbringen einer transparenten, wasserbasierten Grundierung bzw. eines ersten Lackauftrags als Systemkomponente des Herstellers.
Durchführen eines feinen Zwischenschliffs nach Trocknung (Schleifvlies oder Körnung 240) zur Kappe der aufgerichteten Holzfasern, inkl. erneuter Staubreinigung.
Aufbringen des Schlussanstriches mit schadstofffreiem Aqua-Klarlack im gewünschten Glanzgrad matt.

Materialanforderungen:
Rein wasserbasierter, geruchsarmer und emissionsarmer Acryl- oder Polyurethan-Klarlack.
Nachweislich zertifiziert nach DIN EN 71-3 (Sicherheit für Kinderspielzeug / Speichel- und Schweißechtheit).
Zertifiziert mit dem Umweltzeichen "Blauer Engel" (z. B. nach DE-UZ 12a) und konform mit den AgBB-Prüfkriterien für Innenräume.
Ausgestattet mit integriertem UV-Schutz / UV-Absorber zur wirksamen Reduzierung der holzeigenen Vergilbung und Nachdunklung.
Die Oberfläche muss nach vollständiger Aushärtung stoß- und kratzfest sowie mit haushaltsüblichen, milden Reinigungsmitteln feucht abwischbar sein.

Zusätzliche Vorgaben:
Flächen angrenzender Bauteile (Böden, Decken, Fenster) sind vor Verunreinigungen wirksam zu schützen und abzukleben. Die Herstellervorgaben bezüglich Raumtemperatur und Luftfeuchtigkeit während der Verarbeitung und Trocknung sind strikt einzuhalten.
Arbeitshöhe der zu bearbeitenden oder zu bekleidenden Fläche bis 3,5 m über der Standfläche des hierfür erforderlichen Gerüstes
Menge: 115,000 m2

**01.34.04.4 Erstbesch Decke Brettschichtholz Acrylharzlack PU verst. Acrylharzlack PU verst. Acrylharzlack PU verst.**
*** EP-Aufgliederung gefordert
STLB-Bau 2026-04 034
Erstbeschichtung an Decke, innen, Untergrund Brettschichtholz, starke Beanspruchung DIN EN 927-1, maßhaltig DIN EN 927-1, Grundbeschichtung aus PU-verstärktem Acrylharzlack, wasserbasiert, Zwischenbeschichtung aus PU-verstärktem Acrylharzlack, wasserbasiert, Schlussbeschichtung aus PU-verstärktem Acrylharzlack, wasserbasiert, matt DIN EN 927-1, transparent, Arbeitshöhe der zu bearbeitenden oder zu bekleidenden Fläche bis 3,5 m über der Standfläche des hierfür erforderlichen Gerüstes.
Menge: 52,000 m2

##### Abschnitt 01.34.05 Metall - Innentüren, Zarge, Türblatt

**01.34.05.1 Dichtprofil, Stahlzargen, aus- und wiedereinbauen**
Dichtprofil bei Stahlzargen für Beschichtungsarbeiten ausbauen, seitlich lagern und nach Fertigstellung wieder einbauen.
Menge: 36,400 m

**01.34.05.2 Erstbeschichtung, Stahl-UZ, Kunstharzlack, MW<= 125 mm, 1010/2135 mm, innen**
Erstbeschichtung auf werkseitig grundierter Stahlumfassungszargen mit Dichtungsfalz im Innenbereich, bestehend aus Zwischen- und Schlussbeschichtung.
Beschichtungsart : Erstbeschichtung
Untergrund : werkseitig grundiert
Beschichtungsstoff : Kunstharzlack
Glanzgrad : seidenmatt
Deckvermögen : deckend
Farbton : weiß oder hell getönt
Bauteil : Stahlumfassungszarge
Lichte Breite : 1010 mm
Lichte Höhe : 2135 mm
Maulweite : <= 125 mm
Einbauort : Innenbereich
Angeb. Fabrikat  : '..........'
Menge: 7,000 St

**01.34.05.3 Erstbeschichtung, Stahl-UZ, Kunstharzlack, MW<= 200 mm, 885/2010-2135 mm, innen**
Erstbeschichtung auf werkseitig grundierter Stahlumfassungszargen mit Dichtungsfalz im Innenbereich, bestehend aus Zwischen- und Schlussbeschichtung.
Beschichtungsart : Erstbeschichtung
Untergrund : werkseitig grundiert
Beschichtungsstoff : Kunstharzlack
Glanzgrad : seidenmatt
Deckvermögen : deckend
Farbton : weiß oder hell getönt
Bauteil : Stahlumfassungszarge
Lichte Breite : 885 mm
Lichte Höhe : 2010-2135 mm
Maulweite : <= 200 mm
Einbauort : Innenbereich
Angeb. Fabrikat  : '..........'
Menge: 1,000 St

**01.34.05.4 Erstbeschichtung, Stahl-UZ m. Türblatt, Kunstharzlack, MW<= 240 mm, 1010/2135 mm**
Erstbeschichtung auf werkseitig grundierter Metallzarge und Türblatt im Innenbereich mit schlagfestem Kunstharzlack.
Beschichtungsart : Erstbeschichtung
Untergrund : werkseitig grundiert
Beschichtungsstoff : Kunstharzlack
Glanzgrad : seidenmatt
Deckvermögen : deckend
Farbton : weiß oder hell getönt
Maulweite : <= 240 mm
Bauteil : Stahlumfassungszarge m. Türblatt
Anzahl d. Türflügel : 1-flügelig
Glasausschnitt : 1
Lichte Breite : 1010 mm
Lichte Höhe : 2135 mm
Einbauort : Innenbereich
Angeb. Fabrikat  : '..........'
Menge: 2,000 St

##### Abschnitt 01.34.06 Beschichtung, Gewerbe- und Technikräume

**01.34.06.1 Beschichtung, Estrich, 2K-Epoxidharz, säurebeständig, Innenbereich**
Beschichtung mit Epoxidharz auf Zementestrich im Innenbereich. (Haustechnik und Elektroraum)
Beschichtung : 2-komponentiges Epoxidharz
Untergrund : Estrich
Anforderung : säurebeständig, antistatisch
Beanspruchung : chemisch
Farbton : grau
Deckvermögen : deckend
Beschichtungsdicke : 1,5 mm
Rutschhemmung : R9
Bauteil : Boden
Einbauort : Innenbereich
Menge: 96,000 m²

**01.34.06.2 Beschichtung, Sockelbereich, Schmutzband, <= 10 cm, Innenbereich**
Schmutzband bzw. Sockelanstrich im Innenbereich, entsprechend der Art der Bodenbeschichtung, auf mineralischem Untergrund.
Beschichtung  : 'aus o.a. Position'
Untergrund : mineralisch
Bauteil : Sockelbereich, Schmutzband
Höhe Sockel : <= 10 cm
Einbauort : Innenbereich
Menge: 60,000 m

**01.34.06.3 Beschichtung, 3K-Polyurethanharz, 8,0 mm, R11**
*** Bezugsbeschreibung
Beschichtung mit 3-komponentigem thermisch und chemisch hochbelastbaren Kunstharz auf Bodenflächen, fugenlos und porendicht, für Küche nach DIN 10506,
Der Belag muss nachweislich für den direkten Kontakt mit Lebensmitteln zugelassen sein (HACCP-Konformität).
Kopfversiegelung mit einem UV-stabilen, chemikalienbeständigen und heißwasserresistenten matten PU-Siegellack.

Aufbau wie folgt
- Einstreuung von feuergetrocknetem Quarzsand.
Beschichtung : 3-komponentiges Polyurethanharz
Untergrund : Beton oder Zementestrich
Körnung Quarzsand : 0,4-0,7 mm
Rutschhemmung: R11
Verdrängungsraum V4
Beschichtungsdicke : ca. 6,0 mm
Bauteil : Bodenfläche
Einbauort : Nahrungsmittelverarbeitung
Menge: 38,000 m²

**01.34.06.4 Beschichtung, Hohlkehle**
Hohlkehle mit Hohlkehlenmörtel aus Kunstharz, für Küche, .
zu vorher genannten Position
Bauteil : Hohlkehle
Menge: 39,700 m

**01.34.06.5 Beschichtung, 3K-Polyurethanharz, 8,0 mm, R10**
*** wie Position 01.34.06.3
Rutschhemmung: R10
Menge: 6,000 m²

**01.34.06.6 Beschichtung anarbeiten, Durchdringung, <=100 mm**
Anarbeiten von Gewerbebeschichtungen an Durchdringung, ggf. mit Anschlussmanschette.
Ergänzende Maßnahmen : Anarbeiten der Beschichtung
Beschichtung  : '.....'
Bauteil : Durchdringung
Durchmesser : <= 100 mm
Menge: 10,000 St

**01.34.06.7 Beschichtung anarbeiten, Durchdringung, <=300 mm**
Anarbeiten von Gewerbebeschichtungen an Durchdringung, ggf. mit Anschlussmanschette.
Ergänzende Maßnahmen : Anarbeiten der Beschichtung
Beschichtung  : '.....'
Bauteil : Durchdringung
Durchmesser : <= 300 mm
Menge: 5,000 St

##### Abschnitt 01.34.07 Fugenabdichtung

**01.34.07.1 Fugenabdichtung, Acryl, <= 10 mm, Innenbereich**
Elasto-plastische Verfugung der Anschlüsse mit Dichtstoff auf Acryldispersionsbasis (überstreichbar), im Innenbereich, inkl. reinigen, abkleben und grundieren. Fugen anschließend glätten.
Bauteil : Fugen
Breite Fuge : <= 10 mm
Fugenmaterial : Acryl
Einbauort : Innenbereich
Menge: 250,000 m

**01.34.07.2 Fugenabdichtung, Acryl, <= 15 mm, Innenbereich**
Elasto-plastische Verfugung der Anschlüsse mit Dichtstoff auf Acryldispersionsbasis (überstreichbar), im Innenbereich, inkl. reinigen, abkleben und grundieren. Fugen anschließend glätten.
Bauteil : Fugen
Breite Fuge : <= 15 mm
Fugenmaterial : Acryl
Einbauort : Innenbereich
Menge: 100,000 m

**01.34.07.3 Fugenabdichtung, Silikon, <= 15 mm, Innenbereich**
Elastische Verfugung der Anschlüsse mit Dichtstoff auf Silikonbasis, im Innenbereich, inkl. reinigen, abkleben und grundieren. Fugen anschließend glätten.
Bauteil : Fugen
Breite Fuge : <= 15 mm
Fugenmaterial : Silikon
Einbauort : Innenbereich
Menge: 100,000 m

**01.34.07.4 Fugenabdichtung, Silikon, <= 20 mm, Innenbereich**
Elastische Verfugung der Anschlüsse mit Dichtstoff auf Silikonbasis und Hinterfüllung mit Schaumstoffprofil, im Innenbereich, inkl. reinigen, abkleben und grundieren. Fugen anschließend glätten.
Bauteil : Fugen
Breite Fuge : <= 20 mm
Fugenmaterial : Silikon
Einbauort : Innenbereich
Menge: 50,000 m

**01.34.07.5 Fugenabdichtung, Polyurethan, <= 10 mm, Innenbereich**
Elasto-plastische Verfugung von Bauteilanschlüssen mit Dichtstoff aus Polyurethan und Hinterfüllung mit Schaumstoffprofil, im Innenbereich, inkl. reinigen, abkleben und grundieren. Fugen anschließend glätten.
Bauteil : Fugen
Breite Fuge : <= 10 mm
Fugenmaterial : Polyurethan
Einbauort : Innenbereich
Menge: 20,000 m

**01.34.07.6 Fugenabdichtung, Polyurethan, <= 25 mm, Innenbereich**
Elasto-plastische Verfugung von Bauteilanschlüssen mit Dichtstoff aus Polyurethan und Hinterfüllung mit Schaumstoffprofil, im Innenbereich, inkl. reinigen, abkleben und grundieren. Fugen anschließend glätten.
Bauteil : Fugen
Breite Fuge : <= 25 mm
Fugenmaterial : Polyurethan
Einbauort : Innenbereich
Menge: 15,000 m

##### Abschnitt 01.34.08 Stundensätze

**01.34.08.1 Stundensatz Vorarbeiter, Malerarbeiten**
Arbeiten, welche nicht in den Positionen erfasst sind und gegen Nachweis zur Ausführung kommen:
Vorarbeiter
Menge: 15,000 h

**01.34.08.2 Stundensatz Fachwerker, Malerarbeiten**
Arbeiten, welche nicht in den Positionen erfasst sind und gegen Nachweis zur Ausführung kommen:
Fachwerker
Menge: 10,000 h

**01.34.08.3 Stundensatz Helfer, Malerarbeiten**
Arbeiten, welche nicht in den Positionen erfasst sind und gegen Nachweis zur Ausführung kommen:
Helfer
Menge: 10,000 h

#### Bereich 01.39 Trockenbauarbeiten

##### Abschnitt 01.39.01 Wände

###### Bereich 01.39.01.01 Wände, Vorsatzschalen, Schürzen

**01.39.01.01.1 Trennwand H 2,75m D 100mm 39dB UK Stahlblechprofil verz Einfachständerwerk Mineralwolle MW D 40mm Gipspl. Baupl.H2 D 12,5+12,5mm Q2**
*** EP-Aufgliederung gefordert
STLB-Bau 2026-04 039
Nichttragende innere Trennwand DIN 18183-1, DIN 4103-1, Einbaubereich 2 DIN 4103-1 (Bereiche mit großer Menschenansammlung sowie Trennwände zwischen Räumen mit einem Höhenunterschied der Fußböden größer gleich 1 m), Höhe bis 2,75 m, Dicke 100 mm, bewertetes Schalldämm-Maß DIN 4109 Rw 39 dB, Baustoffklasse DIN 4102-1 A2 (nichtbrennbar),
Unterkonstruktion aus verzinkten Stahlblechprofilen DIN EN 14195 und DIN 18182-1, als Einfachständerwerk, CW/UW 50, mit erwarteter Schutzdauer H DIN EN ISO 12944-1 von 15 bis 25 Jahren, Ständerachsabstand 625 mm,
Dämmschicht aus Mineralwolle MW DIN EN 13162, Dämmschichtdicke 40 mm, Anwendungsgebiet DIN 4108-10 WTR, einlagig,
Beplankung beidseitig, aus Gipsplatten DIN 18180 und DIN EN 520, imprägnierte Bauplatten Typ H2, 2-lagig, Plattendicke 12,5 mm, befestigen mit Schnellbauschrauben DIN EN 14566 und DIN 18182-2,
Spachtelung Qualitätsstufe Q2,
Befestigungsuntergrund Rohboden.
Menge: 39,000 m2

**01.39.01.01.2 Vorsatzschale H 2,75m D 100mm UK Stahlblechprofil verz Einfachständerwerk Mineralwolle MW D 60mm Gipspl. Baupl.H2 D 12,5+12,5mm Q2**
*** Bezugsbeschreibung
STLB-Bau 2026-04 039
Freistehende Vorsatzschale DIN 18183-1, DIN 4103-1, Einbaubereich 2 DIN 4103-1 (Bereiche mit großer Menschenansammlung sowie Trennwände zwischen Räumen mit einem Höhenunterschied der Fußböden größer gleich 1 m), Höhe bis 2,75 m, Dicke 100 mm, Baustoffklasse DIN 4102-1 A2 (nichtbrennbar),
Unterkonstruktion aus verzinkten Stahlblechprofilen DIN EN 14195 und DIN 18182-1, als Einfachständerwerk, CW/UW 75, mit erwarteter Schutzdauer H DIN EN ISO 12944-1 von 15 bis 25 Jahren, Ständerachsabstand 625 mm,
Dämmschicht aus Mineralwolle MW DIN EN 13162, Dämmschichtdicke 60 mm, Anwendungsgebiet DIN 4108-10 WTR, einlagig,
Beplankung einseitig, aus Gipsplatten DIN 18180 und DIN EN 520, imprägnierte Bauplatten Typ H2, 2-lagig, Plattendicke 12,5 mm, befestigen mit Schnellbauschrauben DIN EN 14566 und DIN 18182-2,
Spachtelung Qualitätsstufe Q2,
Befestigungsuntergrund Rohboden.
Menge: 38,000 m2

**01.39.01.01.3 Wie vor, jedoch Höhe bis 1,40 m;**
*** wie Position 01.39.01.01.2
Wie vor, jedoch
Höhe bis 1,40 m ab OKR
Menge: 2,100 m2

**01.39.01.01.4 Schachtwand H bis 2,8 m WD 125 mm Rw 50 dB F30-A UK Stahlblechprofil verz Einfachständerwerk Mineralwolle MW D 40mm Beplankung einseitig Zementbaupl. 2lagig D 12,5mm D 12,5mm**
STLB-Bau 2026-04 039
Schachtwand DIN 4103-1, Einbaubereich 2 DIN 4103-1 (Bereiche mit großer Menschenansammlung sowie Trennwände zwischen Räumen mit einem Höhenunterschied der Fußböden größer gleich 1 m),
Höhe Wand bis '2.8' m,
Dicke Wand '125' mm,
bewertetes Schalldämm-Maß DIN 4109 Rw '50' dB, Feuerwiderstandsklasse F 30 - A DIN 4102-2,
Unterkonstruktion aus verzinkten Stahlblechprofilen DIN EN 14195 und DIN 18182-1, als Einfachständerwerk, CW/UW 75,
Ständerachsabstand '625' mm,
Dämmschicht aus Mineralwolle MW DIN EN 13162, Dämmschichtdicke 40 mm, in Platten, Anwendungsgebiet DIN 4108-10 WTR, einlagig,
Beplankung einseitig, aus Zementbauplatten,
1. Seite 2-lagig, Dicke 1. Seite 1. Lage 12,5 mm, Dicke 1. Seite 2. Lage 12,5 mm, Fugen und Befestigungsmittel auf der Oberfläche spachteln,
befestigen mit systemspezifischen Befestigungsmitteln.
Menge: 14,450 m2

**01.39.01.01.5 Schürze H 150 mm UK Stahlblechprofil verz Gipspl. Baupl.H2 D 12,5mm Q2**
*** EP-Aufgliederung gefordert
STLB-Bau 2026-04 039
Schürze unterhalb von Rohdecken,
Dicke '150' mm,
Höhe '150' mm, Unterkonstruktion aus verzinkten Stahlblechprofilen DIN EN 14195 und DIN 18182-1, als Tragprofil, befestigen mit bauaufsichtlich zugelassenen Befestigungsmitteln, Bekleidung aus Gipsplatten DIN 18180 und DIN EN 520, imprägnierte Bauplatten Typ H2, einlagig, Dicke 12,5 mm, befestigen mit systemspezifischen Befestigungsmitteln, Spachtelung Qualitätsstufe Q2, Arbeitshöhe der zu bearbeitenden oder zu bekleidenden Fläche bis 3,5 m über der Standfläche des hierfür erforderlichen Gerüstes.
Menge: 1,000 m2

###### Bereich 01.39.01.02 Wandbekleidung

**01.39.01.02.1 Wandbekl. H bis 3,5m UK Holz MW D 20mm Zementbaupl. einlagig**
STLB-Bau 2026-04 039
Wandbekleidung, Höhe bis 3,5 m,
Unterkonstruktion als Traglattung aus Holz, Querschnitt B/H der Traglattung 30/50 mm, Abstand der Traglattung 600 mm, direkt befestigen, Befestigungsuntergrund Holz, Unterkonstruktion verdeckt,
Dämmschicht aus Mineralwolle MW DIN EN 13162, Dämmschichtdicke 20 mm, in Platten, Anwendungsgebiet DIN 4108-10 WI, keine Zugfestigkeit - zk, Bekleidung aus Zementbauplatten, Dicke 12,5 mm, einlagig, befestigen mit systemspezifischen Befestigungsmitteln, Fugen und Befestigungsmittel auf der Oberfläche spachteln, Arbeitshöhe der zu bearbeitenden oder zu bekleidenden Fläche bis 3,5 m über der Standfläche des hierfür erforderlichen Gerüstes.
Menge: 24,340 m2

**01.39.01.02.2 Wandbekl. H bis 3,5m UK Stahlblechprofil verz MW D 80mm Zementbaupl. 2lagig**
Wandbekleidung, Höhe bis 3,5 m,
Unterkonstruktion als Tragprofil aus verzinkten Stahlblechprofilen DIN EN 14195 und DIN 18182-1, CW 100/50/06, Ständerachsabstand 625 mm, direkt befestigen, Befestigungsuntergrund Holz, Unterkonstruktion verdeckt,
Dämmschicht aus Mineralwolle MW DIN EN 13162, Dämmschichtdicke 80 mm, in Platten, Anwendungsgebiet DIN 4108-10 WI, keine Zugfestigkeit - zk, Bekleidung aus Zementbauplatten, Dicke 12,5 mm, 2-lagig, befestigen mit systemspezifischen Befestigungsmitteln, Fugen und Befestigungsmittel auf der Oberfläche spachteln, Arbeitshöhe der zu bearbeitenden oder zu bekleidenden Fläche bis 3,5 m über der Standfläche des hierfür erforderlichen Gerüstes.
Menge: 27,170 m2

###### Bereich 01.39.01.03 Aussparungen, Öffnungen

**01.39.01.03.1 Öffnung herstellen B 0,15 m H 0,15 m Trennwand beidseitig Gipspl. Mineralwolle D 40mm**
*** Bezugsbeschreibung
STLB-Bau 2026-04 039
Öffnung herstellen, eckig, Einfachständerwerk, Anschluss umlaufend,
Breite '0.15' m,
Höhe '0.15' m,
Ausführung an nichttragender innerer Trennwand, Öffnung beidseitig, Bekleidung aus Gipsplatten, imprägnierte Bauplatten, Typ H2, 1. Seite 2-lagig, Dicke 1. Seite 1. Lage 12,5 mm, Dicke 1. Seite 2. Lage 12,5 mm,
2. Seite 2-lagig, Dicke 2. Seite 1. Lage 12,5 mm, Dicke 2. Seite 2. Lage 12,5 mm, Dämmschicht aus Mineralwolle, Dämmschichtdicke 40 mm, Anwendungsgebiet DIN 4108-10 WTR, MW DIN EN 13162, Arbeitshöhe der zu bearbeitenden Fläche bis 3,5 m über der Standfläche des hierfür erforderlichen Gerüstes.
Menge: 4,000 St

**01.39.01.03.2 Wie vor, jedoch Breite: '0,2' m Höhe: '0,25' m**
*** wie Position 01.39.01.03.1
STLB-Bau 2026-04 039
Breite: '0.2' m
Höhe: '0.25' m
Menge: 1,000 St

**01.39.01.03.3 Wie vor, jedoch Breite: '0,25' m Höhe: '0,25' m**
*** wie Position 01.39.01.03.1
STLB-Bau 2026-04 039
Breite: '0.25' m
Höhe: '0.25' m
Menge: 2,000 St

**01.39.01.03.4 Wie vor, jedoch Breite: '0,25' m Höhe: '0,3' m**
*** wie Position 01.39.01.03.1
STLB-Bau 2026-04 039
Breite: '0.25' m
Höhe: '0.3' m
Menge: 1,000 St

**01.39.01.03.5 Wie vor, jedoch Breite: '0,3' m Höhe: '0,3' m**
*** wie Position 01.39.01.03.1
STLB-Bau 2026-04 039
Breite: '0.3' m
Höhe: '0.3' m
Menge: 1,000 St

**01.39.01.03.6 Wie vor, jedoch Breite: '0,45' m Höhe: '0,35' m**
*** wie Position 01.39.01.03.1
STLB-Bau 2026-04 039
Breite: '0.45' m
Höhe: '0.35' m
Menge: 1,000 St

**01.39.01.03.7 Öffnung herstellen B 1,01 m H 2,325 m Trennwand Gipspl. Mineralwolle D 40mm**
*** Bezugsbeschreibung
STLB-Bau 2026-04 039
Öffnung herstellen, eckig, für Türeinbau, Einfachständerwerk, Anschluss umlaufend,
Breite '1.01' m,
Höhe '2.325' m,
Ausführung an nichttragender innerer Trennwand, Bekleidung aus Gipsplatten, imprägnierte Bauplatten, Typ H2, 1. Seite 2-lagig, Dicke 1. Seite 1. Lage 12,5 mm, Dicke 1. Seite 2. Lage 12,5 mm,
2. Seite 2-lagig, Dicke 2. Seite 1. Lage 12,5 mm, Dicke 2. Seite 2. Lage 12,5 mm, Dämmschicht aus Mineralwolle, Dämmschichtdicke 40 mm, Anwendungsgebiet DIN 4108-10 WTR, MW DIN EN 13162, Arbeitshöhe der zu bearbeitenden Fläche bis 3,5 m über der Standfläche des hierfür erforderlichen Gerüstes.
Menge: 1,000 St

**01.39.01.03.8 Wie vor, jedoch Höhe: '2,305' m**
*** wie Position 01.39.01.03.7
STLB-Bau 2026-04 039
Höhe: '2.305' m
Menge: 3,000 St

**01.39.01.03.9 Revisionsöffnung, GKB, 300/300 mm**
Revisionsöffnung in Trennwand mit vorgefertigter Revisionsklappe aus Metallblech, mit verdecktem Verschluss- und Scharniersystem, beplankt mit Gipsplatten, inkl. Herstellen der Öffnung und aller sonst notwendigen Nebenarbeiten sowie aller Zubehörteile.
Art des Einbauteils : Revisionsöffnung
Material : Metall
Anzahl Lagen : 2-lagig
Typ Platte : GKB
Dicke Platte : 12,5 mm
Abmessung Revision : 300/300 mm
Menge: 2,000 St

**01.39.01.03.10 Revisionsöffnung, GKB, 400/400 mm**
Revisionsöffnung in Trennwand mit vorgefertigter Revisionsklappe aus Metallblech, mit verdecktem Verschluss- und Scharniersystem, beplankt mit Gipsplatten, inkl. Herstellen der Öffnung und aller sonst notwendigen Nebenarbeiten sowie aller Zubehörteile.
Art des Einbauteils : Revisionsöffnung
Material : Metall
Anzahl Lagen : 2-lagig
Typ Platte : GKB
Dicke Platte : 12,5 mm
Abmessung Revision : 400/400 mm
Menge: 2,000 St

###### Bereich 01.39.01.04 Besondere Leistungen Wände

**01.39.01.04.1 Anschluss Massivbauteil hinterlegt WD 100 mm Trennwand Gipspl. 2lagig D 12,5mm**
*** Bezugsbeschreibung
STLB-Bau 2026-04 039
Anschluss, an Massivbauteil, hinterlegt,
Dicke Wand '100' mm,
Ausführung an nichttragender innerer Trennwand, Bekleidung aus Gipsplatten, imprägnierte Bauplatten, Typ H2, 2-lagig, Dicke 12,5 mm, Einfachständerwerk, Arbeitshöhe der zu bearbeitenden Fläche bis 3,5 m über der Standfläche des hierfür erforderlichen Gerüstes.
Menge: 25,000 m

**01.39.01.04.2 Wie vor, jedoch Dicke Wand: '125' mm Ausführung an Schachtwand;**
*** wie Position 01.39.01.04.1
STLB-Bau 2026-04 039
Dicke Wand: '125' mm Ausführung an Schachtwand
Menge: 41,400 m

**01.39.01.04.3 Anschluss schräge Fläche hinterlegt WD 100 mm Kantenschutzprofil/Eckschutzsch. Alu Trennwand Gipspl. einlagig D 12,5mm**
Anschluss, an Treppenlaufuntersicht / geneigte Flächen, hinterlegt,
Dicke Wand '100' mm, mit
Kantenschutzprofil/Eckschutzschiene, aus Aluminium,
Ausführung an nichttragender innerer Trennwand, Bekleidung aus Gipsplatten, imprägnierte Bauplatten, Typ H2, einlagig, Dicke 12,5 mm, Einfachständerwerk, Arbeitshöhe der zu bearbeitenden Fläche bis 3,5 m über der Standfläche des hierfür erforderlichen Gerüstes.
Menge: 1,400 m

**01.39.01.04.4 Ablage Trennwand Gipspl. 2lagig D 12,5mm Q2**
*** Bezugsbeschreibung
STLB-Bau 2026-04 039
Ablage,
Breite Ablage '15' cm,
Ausführung an nichttragender innerer Trennwand, Bekleidung aus Gipsplatten, imprägnierte Bauplatten, Typ H2, 2-lagig, Dicke 12,5 mm, Spachtelung Qualitätsstufe Q2, Einfachständerwerk.
Menge: 1,500 m

**01.39.01.04.5 Wie vor, jedoch Breite Ablage: '25' cm**
*** wie Position 01.39.01.04.4
STLB-Bau 2026-04 039
Breite Ablage: '25' cm
Menge: 1,600 m

**01.39.01.04.6 Außenecke Eckeinfassprofil Kunststoff Trennwand Gipspl. 2lagig D 12,5mm**
STLB-Bau 2026-04 039
Außenecke, mit Eckeinfassprofil, aus Kunststoff,
Ausführung an nichttragender innerer Trennwand, Bekleidung aus Gipsplatten, imprägnierte Bauplatten, Typ H2, 2-lagig, Dicke 12,5 mm, Einfachständerwerk, Arbeitshöhe der zu bearbeitenden Fläche bis 3,5 m über der Standfläche des hierfür erforderlichen Gerüstes.
Menge: 29,000 m

**01.39.01.04.7 Innenecke Trennwand Gipspl. 2lagig D 12,5mm**
STLB-Bau 2026-04 039
Innenecke,
Ausführung an nichttragender innerer Trennwand, Bekleidung aus Gipsplatten, imprägnierte Bauplatten, Typ H2, 2-lagig, Dicke 12,5 mm, Einfachständerwerk, Arbeitshöhe der zu bearbeitenden Fläche bis 3,5 m über der Standfläche des hierfür erforderlichen Gerüstes.
Menge: 22,000 m

**01.39.01.04.8 Freies Wandende WD 100 mm UA-Profil 50/40/2 Trennwand Gipspl. 2lagig D 12,5mm Q2**
STLB-Bau 2026-04 039
Freies Wandende,
Dicke Wand '100' mm, mit UA-Profil DIN 18182-1 50/40/2,
Ausführung an nichttragender innerer Trennwand, Bekleidung aus Gipsplatten, imprägnierte Bauplatten, Typ H2, 2-lagig, Dicke 12,5 mm, Spachtelung Qualitätsstufe Q2, Einfachständerwerk, Arbeitshöhe der zu bearbeitenden Fläche bis 3,5 m über der Standfläche des hierfür erforderlichen Gerüstes.
Menge: 5,400 m

**01.39.01.04.9 Leibung Kantenschutzprofil/Eckschutzsch. Stahl verz B 30 cm Wandbekl. Gipspl. einlagig D 12,5mm Q2**
STLB-Bau 2026-04 039
Leibung, mit Kantenschutzprofil/Eckschutzschiene, aus verzinktem Stahl,
Breite Leibung '30' cm,
Ausführung an Wandbekleidung, Bekleidung aus Gipsplatten, imprägnierte Bauplatten, Typ H2, einlagig, Dicke 12,5 mm, Spachtelung Qualitätsstufe Q2, Einfachständerwerk, Arbeitshöhe der zu bearbeitenden Fläche bis 3,5 m über der Standfläche des hierfür erforderlichen Gerüstes.
Menge: 15,300 m

**01.39.01.04.10 T-Verbindung Wandbekl. Gipspl. 2lagig D 12,5mm**
STLB-Bau 2026-04 039
T-Verbindung,
Ausführung an Wandbekleidung, Bekleidung aus Gipsplatten, imprägnierte Bauplatten, Typ H2, 2-lagig, Dicke 12,5 mm, Einfachständerwerk, Arbeitshöhe der zu bearbeitenden Fläche bis 3,5 m über der Standfläche des hierfür erforderlichen Gerüstes.
Menge: 10,900 m

**01.39.01.04.11 UK verstärken UA-Profil 50/40/2 Trennwand Gipspl. D 12,5mm**
STLB-Bau 2026-04 039
Unterkonstruktion verstärken, mit UA-Profil DIN 18182-1 50/40/2,
Ausführung an nichttragender innerer Trennwand, Bekleidung aus Gipsplatten, imprägnierte Bauplatten, Typ H2, Dicke 12,5 mm, Einfachständerwerk, Arbeitshöhe der zu bearbeitenden Fläche bis 3,5 m über der Standfläche des hierfür erforderlichen Gerüstes.
Menge: 33,000 m

**01.39.01.04.12 Öffnung herst. UK auswechseln verstärken WD 100 mm UA-Profil 50/40/2 B 1,01 m H 2,305 m Trennwand Gipspl. Mineralwolle D 40mm**
STLB-Bau 2026-04 039
Öffnung herstellen, einschl. Unterkonstruktion auswechseln und verstärken, eckig, für Türeinbau,
Dicke Wand '100' mm, mit UA-Profil DIN 18182-1 50/40/2, Einfachständerwerk, Anschluss umlaufend,
Breite '1.01' m,
Höhe '2.305' m,
Ausführung an nichttragender innerer Trennwand, Bekleidung aus Gipsplatten, imprägnierte Bauplatten, Typ H2, 1. Seite 2-lagig, Dicke 1. Seite 1. Lage 12,5 mm, Dicke 1. Seite 2. Lage 12,5 mm,
2. Seite 2-lagig, Dicke 2. Seite 1. Lage 12,5 mm, Dicke 2. Seite 2. Lage 12,5 mm, Dämmschicht aus Mineralwolle, Dämmschichtdicke 40 mm, Anwendungsgebiet DIN 4108-10 WTR, MW DIN EN 13162, Arbeitshöhe der zu bearbeitenden Fläche bis 3,5 m über der Standfläche des hierfür erforderlichen Gerüstes.
Menge: 4,000 St

**01.39.01.04.13 Trockenbau anschließen Durchm 150 mm Trennwand WD 100 mm Gipspl.**
*** Bezugsbeschreibung
STLB-Bau 2026-04 039
Trockenbau anschließen an Luftleitung, rund,
Durchmesser '150' mm,
Ausführung an nichttragender innerer Trennwand,
Dicke Wand '100' mm, Wandhöhe 2,75 m, Anschluss umlaufend, Bekleidung aus Gipsplatten, imprägnierte Bauplatten, Typ H2, beidseitig, 1. Seite 2-lagig, Dicke 1. Seite 1. Lage 12,5 mm, Dicke 1. Seite 2. Lage 12,5 mm, 2. Seite 2-lagig, Dicke 2. Seite 1. Lage 12,5 mm, Dicke 2. Seite 2. Lage 12,5 mm, Einfachständerwerk, Arbeitshöhe der zu bearbeitenden oder zu bekleidenden Fläche bis 3,5 m über der Standfläche des hierfür erforderlichen Gerüstes.
Menge: 4,000 St

**01.39.01.04.14 Wie vor, jedoch Durchmesser: '250' mm**
*** wie Position 01.39.01.04.13
STLB-Bau 2026-04 039
Durchmesser: '250' mm
Menge: 1,000 St

**01.39.01.04.15 Wie vor, jedoch Durchmesser: '200' mm**
*** wie Position 01.39.01.04.13
STLB-Bau 2026-04 039
Durchmesser: '200' mm
Menge: 1,000 St

**01.39.01.04.16 Vorgezogenes Herstellen Teilflächen Trennwand Gipspl. 2lagig D 12,5mm Q3**
*** EP-Aufgliederung gefordert
STLB-Bau 2026-04 039
Vorgezogenes Herstellen von Teilflächen,
Ausführung an nichttragender innerer Trennwand, Bekleidung aus Gipsplatten, Bauplatten Typ A, 2-lagig, Dicke 12,5 mm, Spachtelung Qualitätsstufe Q3.
Menge: 75,000 m2

##### Abschnitt 01.39.02 Systemtrennwände

###### Bereich 01.39.02.01 Systemtrennwände

**01.39.02.01.1 Trennwandanlage Bodenabstand Toiletten HPL-Kompaktpl. D 13mm rahmenlos 2Türen B 750 mm H 2000 mm 1Blende 2Randblenden 1Seitenwand 1Mittelwand**
Trennwandanlage, mit Bodenabstand,
Bodenabstand '150' mm, für Toiletten,
aus HPL-Kompaktplatten DIN EN 438-7, Dicke 13 mm, Konstruktion rahmenlos,
mit 2 Türen, als Drehflügeltür,
Breite '750' mm,
Höhe '2000' mm,
Türen aus HPL-Kompaktplatten DIN EN 438-7, Dicke 13 mm, mit Systembeschlägen aus Aluminium, von innen verriegelbar mit Frei/Besetzt-Anzeige,
eine Blende, als Frontbekleidung zwischen Türen,
Breite '360' mm,
Höhe '2000' mm,
2 Randblenden, als Randbekleidung neben Türen,
Breite '50' mm,
Höhe '2000' mm,
mit einer Seitenwand,
Breite '1800' mm,
Höhe '2000' mm,
mit einer Mittelwand,
Breite '1500' mm,
Höhe '2000' mm, Bodenanschluss mit Füßen, aus eloxiertem
Aluminium,
Hersteller und Typ '....................................................'
vom Bieter einzutragen.
Menge: 1,000 St

**01.39.02.01.2 Trennwandanlage Bodenabstand Toiletten HPL-Kompaktpl. D 13mm rahmenlos 2Türen B 750 mm H 2000 mm 1Blende 2Randblenden 1Mittelwand**
Trennwandanlage, mit Bodenabstand,
Bodenabstand '150' mm, für Toiletten,
aus HPL-Kompaktplatten DIN EN 438-7, Dicke 13 mm, Konstruktion rahmenlos,
mit 2 Türen, als Drehflügeltür,
Breite '750' mm,
Höhe '2000' mm,
Türen aus HPL-Kompaktplatten DIN EN 438-7, Dicke 13 mm, mit Systembeschlägen aus Aluminium, von innen verriegelbar mit Frei/Besetzt-Anzeige,
eine Blende, als Frontbekleidung zwischen Türen,
Breite '730' mm,
Höhe '2000' mm,
2 Randblenden, als Randbekleidung neben Türen,
Breite '50' mm,
Höhe '2000' mm,
mit einer Mittelwand,
Breite '1500' mm,
Höhe '2000' mm, Bodenanschluss mit Füßen, aus eloxiertem
Aluminium,
Hersteller und Typ '....................................................'
vom Bieter einzutragen.
Menge: 1,000 St

**01.39.02.01.3 Trennwandanlage Bodenabstand Toiletten HPL-Kompaktpl. D 13mm rahmenlos 1Tür B 750 mm H 2000 mm 1Blende 1Randblende**
Trennwandanlage, mit Bodenabstand,
Bodenabstand '150' mm, für Toiletten,
aus HPL-Kompaktplatten DIN EN 438-7, Dicke 13 mm, Konstruktion rahmenlos,
mit einer Tür, als Drehflügeltür,
Breite '750' mm,
Höhe '2000' mm,
Türen aus HPL-Kompaktplatten DIN EN 438-7, Dicke 13 mm, mit Systembeschlägen aus Aluminium, von innen verriegelbar mit Frei/Besetzt-Anzeige,
eine Blende, als Frontbekleidung zwischen Türen,
Breite '765' mm,
Höhe '2000' mm,
eine Randblende, als Randbekleidung neben Türen,
Breite '50' mm,
Höhe '2000' mm, Bodenanschluss mit Füßen, aus eloxiertem
Aluminium,
Hersteller und Typ '....................................................'
vom Bieter einzutragen.
Menge: 1,000 St

**01.39.02.01.4 Urinalschamwand HPL B 435mm H 825mm**
Urinalschamwand, aus HPL-Kompaktplatte DIN EN 438-7, Breite 435 mm, Höhe 825 mm, Wandbefestigung, bodenfrei, Befestigung mit Schrauben, verdeckt,
Hersteller und Typ '....................................................'
vom Bieter einzutragen.
Menge: 1,000 St

##### Abschnitt 01.39.03 Einbauten, Öffnungen, Verstärkungen

###### Bereich 01.39.03.01 Verstärkungen

**01.39.03.01.1 Rohrbefestigungsschiene, Trennwand**
Rohrbefestigungsschiene aus verzinktem Stahlprofil mit Ablaufschelle und Montageplatte zur Befestigung von Abläufen und Rohranschlüssen; Einbau zwischen die Stahlprofile von Trennwänden.
Menge: 20,000 St

**01.39.03.01.2 Quertraverse, Trennwand**
Quertraverse aus U- und C-Profilen in Gipsplattentrennwänden, als Befestigungsgrundlage für Konsollasten wie Wandschränke, Sanitär-Einrichtungsgegenstände etc.
Menge: 25,000 m

**01.39.03.01.3 Universaltraverse in Trennwand, Holzwerkstoffplatte**
Universaltraverse aus Holzwerkstoffplatte zwischen die Stahl-Ständerprofile der Trennwand mittels verzinkter Stahllaschen und Blechschrauben befestigen.
Material Platte : wasserfeste Mehrschicht-Holzwerkstoffplatte
Dicke Platte : ca. 25 mm
Abmessung Platte : ca. 300/600 mm
Konsollast : max. 1,5 kN/m
Menge: 10,000 St

**01.39.03.01.4 Verstärkungsprofil, UA 50/40/2**
Verstärkungsprofil für Trockenbaukonstruktion.
Typ Profil : UA 50/40/2
Menge: 10,000 m

**01.39.03.01.5 Verstärkungsprofil, UA 75/40/2**
Verstärkungsprofil für Trockenbaukonstruktion.
Typ Profil : UA 75/40/2
Menge: 10,000 m

###### Bereich 01.39.03.02 Rohrdurchführungen, Dosen

**01.39.03.02.1 Hohlwanddose, Trennwand/Vorsatzschale**
Hohlwanddose für Trennwand oder Vorsatzschale/Bekleidung, ohne Feuerschutzanforderung; Einbau in ein- oder mehrlagige Beplankung mit dahinterliegender Mineralwolledämmung.
Menge: 40,000 St

**01.39.03.02.2 Rohrdurchführung, Trennwand, bis 100 mm**
Rohrdurchführung mit gleichmäßigem Abstand zu Gipsplattenbekleidung. Fuge beidseits mit überstreichbarem, elastischem Material ausfüllen und glätten.
Material Dichtmasse : Acryl, überstreichbar
Farbe : weiß
Breite Fuge : 10 mm
Rohrquerschnitt : max. 100 mm
Menge: 10,000 St

##### Abschnitt 01.39.04 Stunden-/Material-/Gerätesätze

###### Bereich 01.39.04.01 Stundensätze, Wände und Decken

**01.39.04.01.1 Stundensatz Vorarbeiter, Trockenbauarbeiten**
Arbeiten, welche nicht in den Positionen erfasst sind und gegen Nachweis zur Ausführung kommen
Stundensatz : Vorarbeiter
Leistungsbereich : Trockenbauarbeiten
Menge: 5,000 h

**01.39.04.01.2 Stundensatz Fachwerker, Trockenbauarbeiten**
Arbeiten, welche nicht in den Positionen erfasst sind und gegen Nachweis zur Ausführung kommen
Stundensatz : Fachwerker
Leistungsbereich : Trockenbauarbeiten
Menge: 5,000 h

**01.39.04.01.3 Stundensatz Helfer, Trockenbauarbeiten**
Arbeiten, welche nicht in den Positionen erfasst sind und gegen Nachweis zur Ausführung kommen
Stundensatz : Helfer
Leistungsbereich : Trockenbauarbeiten
Menge: 5,000 h

### Titel 02 Verbindungsbau Barrierefreiheit

#### Bereich 02.23 Putz- und Stuckarbeiten, Wärmedämmsysteme

##### Abschnitt 02.23.01 Vorarbeiten

**02.23.01.1 Untergrund prüfen auf Schad-Hohlstellen abklopfen Außenwand**
STLB-Bau 2026-04 023
Untergrund prüfen auf Schad- und Hohlstellen, durch Abklopfen, Schadstellen und Rissverläufe markieren, an Außenwand, außen, Arbeitshöhe der zu bearbeitenden oder zu bekleidenden Fläche bis 3,5 m über der Standfläche des hierfür erforderlichen Gerüstes.
Menge: 100,000 m2

**02.23.01.2 Putz mit Bitumen abschlagen, Kelleraußenwand außen**
Kellerputz (Sockelputz) samt Bitumendickbeschichtung abschlagen, Wandflächen von Staub und Schmutz reinigen, einschl. Entsorgung des angefallenen Bauschutts.
Abbruch : Putz mit Bitumen
Ausführung : abschlagen
Bauteil : Kelleraußenwand außen
Entsorgung : ja
Menge: 25,000 m²

**02.23.01.3 Dämmung, Sockel, entfernen**
Sockelbekleidung aus Hartschaumplatten entfernen und entsorgen, inkl. sämtlicher Befestigungsmittel, sowie anschließende Säuberung der Wand.
Abbruch : Dämmung
Ausführung : entfernen
Bauteil : Sockel
Entsorgung : ja
Menge: 25,000 m²

**02.23.01.4 Untergrund reinigen, grober Schmutz**
Reinigen des Untergrunds von grober Verschmutzung, z.B. Gips-, Mörtel-, Farbreste oder Öl.
Ausführung : Untergrund reinigen
Art der Verschmutzung : Staub, Mörtelreste, Farbe
Menge: 100,000 m²

**02.23.01.5 Schutzabdeckung Boden, Milchtütenpapier**
Abdeckung für Boden und Treppe, zum Schutz vor Verschmutzung und Beschädigung mit beidseitig silikoniertem/PE-beschichtetem Karton, unempfindlich gegen Wasser, Flüssigkeiten und Gerüststellen.
Bauteil : Boden
Art des Untergrunds  : 'Holzdecke'
Schutzabdeckung : Milchtütenpapier
Ausführungsort: 'Im Neubau'
Menge: 80,000 m²

**02.23.01.6 Putzbewehrung Gittergewebe Innenwand**
*** EP-Aufgliederung gefordert
STLB-Bau 2026-04 023
Putzbewehrung aus Gittergewebe, auf Innenwand, Arbeitshöhe der zu bearbeitenden oder zu bekleidenden Fläche bis 3,5 m über der Standfläche des hierfür erforderlichen Gerüsts.
Menge: 100,000 m2

##### Abschnitt 02.23.03 Außenwandputz, Instandsetzung

**02.23.03.1 Putz, Zement, 2-lagig, Sockel außen**
Zementputz, zweilagig, im Außensockelbereich.
Bauteil : Sockel außen
Material Bauteil : Ziegel
Putz : Zementmörtel
Mörtelart : Normalputzmörtel (GP)
Art des Untergrunds : Spritzbewurf
Festigkeitsklasse Spritzbewurf : CS IV
Festigkeitsklasse Unterputz : CS IV
Festigkeitsklasse Oberputz : CS IV
Kapillare Wasseraufnahme : Wc 2
Oberflächenbearbeitung : gerieben
Anzahl Lagen : 2-lagig
Schichtdicke Putz : 20 mm
Menge: 25,000 m²

**02.23.03.2 Putzränder verfestigen**
*** Bedarfsposition ohne GB
Verfestigung von Altputzrändern, an Anschlussstellen zwischen Alt- und Neuputzflächen, mit Kunstharzlösung.
Angeb. Fabrikat  : '..........'
Menge: 1,000 m²

##### Abschnitt 02.23.04 WDVS

###### Bereich 02.23.04.01 Sockelbereich

**02.23.04.01.1 Grundierung Sockel**
Grundierung im Sockelbereich
Liefern und Anbringen der Grundierung (Haftgrund).
Zementverträglichen Dispersionsspachtel
mit 100 Gew.% Portlandzement (1:1)
gemischt, mit ca. 10 % Wasser verdünnt,
auf ebenen, trockenen und sauberen
Untergrund mit der Bürste auftragen und
trocknen lassen.
Menge: 9,900 m²

**02.23.04.01.2 Wärmebrückenfreies Sockelprofil**
Wärmebrückenfreies Sockelprofil

Kantenprofil aus Kunststoff mit integriertem Glasfasergewebe und Tropfkante liefern und anbringen.

Dämmplatten auf die Sockeldämmung aufsetzen. Sockelprofil zwischen Sockel- und Fassadendämmung einschieben. Das integrierte Glasfasergewebe in die Armierungsmasse einbetten. Flächenarmierungsgewebe bis zur Innenkante der Tropfnase führen und einbetten. Verbindung der Sockelprofile mittels Sockelleistenverbinder. Fuge zwischen Sockelprofil und Sockeldämmung mit Dichtstoff schließen.

Länge 250 cm

Tropfkanten: 6mm
Schlagregendichtes Abdichten der Anschlussfugen mit langsam expandierendem Fugendichtband aus vollimprägniertem Weichschaumstoff, schlagregendicht nach DIN 18542 BG1.

Fugendichtband liefern und an der Fugenflanke vorkleben. Dämmplatten press gegenstoßen. Armierungsschicht bis zum Fugenrand führen. Fugendichtband mit Schlussbeschichtung überdecken. Kellenschnitt herstellen.
Fugendichtband Typ:
15/5-12: 5 mm, nach Ausdehnung max. 12 mm
Menge: 11,000 m

**02.23.04.01.3 140 mm EPS-Dämmplatte 035 PW im Sockelbereich verkleben**
140 mm EPS-Dämmplatte 035 PW im Sockelbereich verkleben

Hartschaum EPS 035 PW mit wasserabdichtenden, mineralischen Kleber liefern und im Sockelbereich auf tragfähigen, vorbehandelten Untergrund verkleben.

Produkteigenschaften:
Wärmedämmplatten aus expandiertem Polystyrol-Hartschaum EPS 035 nach EN 13163, Anwendungstyp PW nach DIN V 4108-10, FCKW-frei, Bemessungswert der Wärmeleitfähigkeit 0,035 W/m*K, schwerentflammbar nach DIN 4102, Brandklasse E nach EN 13501-1, für Perimeterdämmung bauaufsichtlich zugelassen,
mit sehr hoch wasserabweisenden Zement-Klebemörtel mit integriertem Feuchteschutz (Allgemeines bauaufsichtliches Prüfzeugnis P-1201/6333/18 MPA-BS) auf mineralischen oder bituminösen Untergründen.

Die Sockeldämmung ist im Spritzwasserbereich (min. 30 cm über Geländeoberkante) und auf die zu dämmende Fläche im Erdreich, ca. 20 cm unter der späteren Geländeoberkante auszuführen.

Dämmplatten-Format: 100 x 50 cm
Menge: 9,900 m²

**02.23.04.01.4 Armierungsputz und gefilzter Oberputz mit integriertem Feuchteschutz**
Mineralischen, wasserabweisenden Klebe- und Armierungsmörtel CS IV nach EN 998-1 mit integriertem Feuchteschutz als Armierungsputz und gefilzter Oberputz
vollflächig 5-6 mm auf die vorbereiteten Sockeldämmplatten auftragen.

Alkalibeständiges Glasfasergewebe vollflächig in die frische Mörtelschicht einlegen und mit Armierungsmörtel planeben überspachteln.

Nach Abbinden eine zusätzliche Schicht 1-2 mm aufziehen und filzen.

bis maximal 20 cm unter die Geländeoberkante führen.
Bei einer Gesamtschichtdicke des Systems von mindestens 7 mm ist kein weiterer Feuchteschutz erforderlich.
Menge: 9,900 m²

**02.23.04.01.5 Putzabdichtung im Perimeter- und Sockelbereich**
Putzabdichtung im Perimeter- und Sockelbereich

Putzabdichtung aus zementverträglichem Dispersionsspachtel und systemzugehörigen Zement liefern und im Perimeter- und Sockelbereich bis mind. 5 cm über GOK auf den Oberputz aufstreichen.

Dispersionsspachtel mit systemzugehörigen Zement im Mischungsverhältnis 1,0 : 1,0 Gew.- Teile mischen, mit ca.10 % Wasser verdünnen und mit einer Bürste auf ebenen, trockenen und sauberen Untergrund auftragen und trocknen lassen.
Menge: 9,900 m²

##### Abschnitt 02.23.05 Innenwandputz

**02.23.05.1 Mauerwerk verfestigen Wand Silikat**
*** EP-Aufgliederung gefordert
STLB-Bau 2026-04 023
Mauerwerksoberfläche auf Wand, außen, verfestigen auf Silikatbasis, Arbeitshöhe der zu bearbeitenden oder zu bekleidenden Fläche bis 3,5 m über der Standfläche des hierfür erforderlichen Gerüstes.
Menge: 100,000 m2

**02.23.05.2 Untergrund reinigen Mauerwerk Entfernen Grobschmutz laden transp. LKW AN**
*** EP-Aufgliederung gefordert
STLB-Bau 2026-04 033
Reinigen des Untergrundes aus Mauerwerk, von grober Verschmutzung, durch Entfernen von Grobschmutz, zur Verbesserung der Haftung, für Putz-, Stuckarbeiten/WDVS, Untergrund senkrecht, aufgenommene Stoffe zur Entsorgung sortieren, sammeln, im Behälter des AN lagern, Behältergröße über 5 bis 7 m3, auf LKW des AN laden, transportieren, zur zugelassenen Lagerfläche des AN, Abfall ist nicht gefährlich, nicht schadstoffbelastet, die Entsorgung wird gesondert vergütet.
Menge: 20,000 m2

**02.23.05.3 Abfall nicht gefährlich AVV170107 nicht schadstoffbelastet EBV 2023 RC-1 LKW AN transp. entsorgen Vergüt.Entsorg. AN**
*** EP-Aufgliederung gefordert
STLB-Bau 2026-04 087
Bau- und Abbruchabfälle, Beton, Ziegel, Fliesen und Keramik,
nicht gefährlich, Abfallschlüssel nach AVV (Abfallverzeichnis-Verordnung) 170107 Gemische aus Beton, Ziegel, Fliesen und Keramik,
nicht schadstoffbelastet, Werte gemäß Ersatzbaustoffverordnung 2023 sind eingehalten,
Charakterisierung gemischter Bauschutt Klasse RC-1 nach EBV 2023, Anlage 1, Tabelle 1,
auf Baustelle lagernd, laden, mit LKW des AN transportieren, entsorgen, max. Gesamtgewicht ohne Beschränkung, zum zugelassenem Lager oder zur Anlage nach Wahl des AN, Vergütung der Entsorgung übernimmt AN.
Menge: 1,000 t

**02.23.05.4 Haftbrücke mineral. Innenwand Kalkzement-Putzmörtel**
*** EP-Aufgliederung gefordert
STLB-Bau 2026-04 023
Haftbrücke mineralisch, kunststoffvergütet, auf Innenwand, innen, Untergrund Kalkzement-Putzmörtel, Arbeitshöhe der zu bearbeitenden oder zu bekleidenden Fläche bis 3,5 m über der Standfläche des hierfür erforderlichen Gerüstes.
Menge: 100,000 m2

**02.23.05.5 Unebenheit Wand Kalkzement-Normalputzm. D 25-30mm**
*** EP-Aufgliederung gefordert
STLB-Bau 2026-04 023
Unebenheiten auf Wand, innen, ausgleichen mit Kalkzement-Normalputzmörtel (GP) DIN EN 998-1, Dicke über 25 bis 30 mm, Untergrund Ziegelmauerwerk, Arbeitshöhe der zu bearbeitenden oder zu bekleidenden Fläche bis 3,5 m über der Standfläche des hierfür erforderlichen Gerüstes.
Menge: 45,000 m2

**02.23.05.6 Auffütterung Dämmpl. XPS gewaffelt XPS D 10cm**
*** EP-Aufgliederung gefordert
STLB-Bau 2026-04 023
Rückspringende Fläche oberflächenbündig auffüttern, innen, mit Dämmplatten aus Polystyrol-Hartschaum, XPS, gewaffelt, XPS DIN EN 13164, Dicke der Auffütterung 10 cm.
Menge: 25,000 m2

**02.23.05.7 Wand innen Putz Dispersions-Spachtelmasse 1x spachteln**
*** EP-Aufgliederung gefordert
STLB-Bau 2026-04 034
Wand innen, mit Putz, gefilzt, mit Dispersionsspachtelmasse einmal spachteln, ganzflächig, Arbeitshöhe der zu bearbeitenden oder zu bekleidenden Fläche bis 3,5 m über der Standfläche des hierfür erforderlichen Gerüstes.
Menge: 100,000 m2

**02.23.05.8 An-Abschlussprofil Dichtstoff Stahl verz D 10mm**
*** EP-Aufgliederung gefordert
STLB-Bau 2026-04 023
An-/Abschluss mit Profil mit Dichtstoff, innen, aus verzinktem Stahl, für Putzdicke 10 mm.
Menge: 35,000 m

**02.23.05.9 Kantenprofil Innenputz Stahl verz D 15mm**
*** EP-Aufgliederung gefordert
STLB-Bau 2026-04 023
Kante im Innenputz mit Kantenprofil aus verzinktem Stahl, für Putzdicke 15 mm.
Menge: 15,000 m

**02.23.05.10 Trennschnitt**
*** EP-Aufgliederung gefordert
STLB-Bau 2026-04 023
Trennschnitt zwischen Putz und angrenzenden Bauteilen.
Menge: 16,000 m

**02.23.05.11 Innenputz einlagig Innenwand Gips-Putzm.B7 D 15mm Q2 geglättet**
*** EP-Aufgliederung gefordert
STLB-Bau 2026-04 023
Einlagiges Innenputzsystem DIN 18550-2 auf Innenwand, Putzgrund Putz, geglättet, aus Gips-Putzmörtel mit erhöhter Oberflächenhärte B7 DIN EN 13279-1, Dicke 15 mm, Putzoberfläche Qualitätsstufe 2 (Q2), geglättet, übliche Beanspruchung, Arbeitshöhe der zu bearbeitenden oder zu bekleidenden Fläche bis 3,5 m über der Standfläche des hierfür erforderlichen Gerüsts.
Menge: 100,000 m2

**02.23.05.12 Aufbrennsperre Innenwand**
*** EP-Aufgliederung gefordert
STLB-Bau 2026-04 023
Aufbrennsperre, nicht filmbildend, auf Innenwand, innen, Untergrund stark saugend, Arbeitshöhe der zu bearbeitenden oder zu bekleidenden Fläche bis 3,5 m über der Standfläche des hierfür erforderlichen Gerüsts.
Menge: 5,000 m2

##### Abschnitt 02.23.06 Stundensätze

**02.23.06.1 Stundensatz Vorarbeiter, Putzarbeiten**
Arbeiten, welche nicht in den Positionen erfasst sind und gegen Nachweis zur Ausführung kommen
Stundensatz : Vorarbeiter
Leistungsbereich : Putzarbeiten
Menge: 15,000 h

**02.23.06.2 Stundensatz Fachwerker, Putzarbeiten**
Arbeiten, welche nicht in den Positionen erfasst sind und gegen Nachweis zur Ausführung kommen
Stundensatz : Fachwerker
Leistungsbereich : Putzarbeiten
Menge: 15,000 h

**02.23.06.3 Stundensatz Helfer, Putzarbeiten**
Arbeiten, welche nicht in den Positionen erfasst sind und gegen Nachweis zur Ausführung kommen
Stundensatz : Helfer
Leistungsbereich : Putzarbeiten
Menge: 10,000 h

#### Bereich 02.34 Maler- und Lackierarbeiten

##### Abschnitt 02.34.01 Vorbereitende Arbeiten - Innenflächen

**02.34.01.1 Untergrundvorbereitung, Randdämmstreifen überstehend, entfernen, Boden**
Überstand von Randstreifen anderer Gewerke an Wänden und Estrichbegrenzungen nach dem Verlegen und Verfugen des Bodenbelages entfernen.
Bauteil : Boden
Untergrundvorbereitung : Randdämmstreifen überstehend, entfernen
Menge: 62,000 m

**02.34.01.2 Abdeckung Bodenflächen, Malerabdeckvlies, Innenflächen**
Abdecken von Bodenflächen mit Malerabdeckvlies, rutschfest, beschichtet, vor Beginn der Arbeiten auslegen und nach Beendigung zur Wiederverwendung entfernen.
Abdeckmaterial : Malerabdeckvlies
Verwendung : Abdeckung Bodenflächen
Einbauort : Innenflächen
Menge: 56,000 m²

**02.34.01.3 Abkleben Fenster- und Türflächen, Abdeckfolie, PE, Innenflächen**
Abkleben von Fenster- und Türflächen inkl. der jeweiligen Rahmen im Innenbereich mit Malerfolie. Klebebänder passend zu den Rahmenmaterialien wählen. Folien nach Abschluss der Arbeiten rückstandslos entfernen und entsorgen.
Abdeckmaterial : Abdeckfolie (PE)
Verwendung : Abkleben Fenster- und Türflächen
Einbauort : Innenflächen
Menge: 60,000 m²

**02.34.01.4 Untergrund, trocken reinigen, schleifen, mineralisch, Innenwand**
Wandflächen, als Vorbereitung des Untergrunds für nachfolgende Beschichtungsarbeiten, trocken reinigen. Feine und grobe Verschmutzung entfernen, Ränder durch Anschleifen egalisieren.
Untergrund : mineralisch
Untergrundvorbereitung : trocken reinigen, schleifen
Bauteil : Innenwand
Menge: 100,000 m²

##### Abschnitt 02.34.02 Mineralischer Untergrund - Innenwände, Decken

**02.34.02.1 Tapete Wand Zellulosevlieswandbekl.**
*** EP-Aufgliederung gefordert
STLB-Bau 2026-04 037
Tapezieren der Wand, verputzt mit Gips-Putzmörtel, Oberfläche geglättet, mit fertiger Zellulosevlieswandbekleidung DIN EN 233, Arbeitshöhe der zu bearbeitenden oder zu bekleidenden Fläche bis 3,5 m über der Standfläche des hierfür erforderlichen Gerüstes.
Menge: 130,000 m2

**02.34.02.2 Tapete Stütze Abwicklung 0,56 m Zellulosevlieswandbekl.**
*** EP-Aufgliederung gefordert
STLB-Bau 2026-04 037
Tapezieren der Stütze, aus Kalziumsilikatplatten, eckig,
Abwicklung der Bearbeitungsflächen '0.56' m, mit fertiger Zellulosevlieswandbekleidung DIN EN 233, Arbeitshöhe der zu bearbeitenden oder zu bekleidenden Fläche bis 3,5 m über der Standfläche des hierfür erforderlichen Gerüstes.
Menge: 28,100 m

**02.34.02.3 Tapete Unterzug Abwicklung 0,66 m Zellulosevlieswandbekl.**
*** EP-Aufgliederung gefordert
STLB-Bau 2026-04 037
Tapezieren des Unterzugs, aus Kalziumsilikatplatten,
Abwicklung der Bearbeitungsflächen '0.66' m, mit fertiger Zellulosevlieswandbekleidung DIN EN 233, Arbeitshöhe der zu bearbeitenden oder zu bekleidenden Fläche bis 3,5 m über der Standfläche des hierfür erforderlichen Gerüstes.
Menge: 26,000 m

**02.34.02.4 Tapete Leibung B 30 cm Zellulosevlieswandbekl.**
*** EP-Aufgliederung gefordert
STLB-Bau 2026-04 037
Tapezieren der Leibung, verputzt mit Gips-Putzmörtel, Oberfläche geglättet,
Breite Leibung '30' cm, mit fertiger Zellulosevlieswandbekleidung DIN EN 233, Arbeitshöhe der zu bearbeitenden oder zu bekleidenden Fläche bis 3,5 m über der Standfläche des hierfür erforderlichen Gerüstes.
Menge: 12,000 m

**02.34.02.5 Erstbesch Wand Zellulosevlieswandbekl. Dispersionsfarbe-GBS Dispersionsfarbe Dispersionsfarbe**
*** EP-Aufgliederung gefordert
STLB-Bau 2026-04 034
Erstbeschichtung an Wand, innen, Untergrund Zellulosevlieswandbekleidung für nachträgliche Behandlung,
Grundbeschichtung für Dispersionsfarbe,
Zwischenbeschichtung aus Dispersionsfarbe, wasserbasiert,
Schlussbeschichtung aus Dispersionsfarbe, wasserbasiert, matt DIN EN 13300, Glanzgrad G3, deckend, Nassabriebbeständigkeit R-Klasse 1 DIN EN 13300, Arbeitshöhe der zu bearbeitenden oder zu bekleidenden Fläche bis 3,5 m über der Standfläche des hierfür erforderlichen Gerüstes.
Menge: 130,000 m2

**02.34.02.6 Erstbesch Stütze Zellulosevlieswandbekl. Abwicklung 0,64 m Dispersionsfarbe-GBS Dispersionsfarbe Dispersionsfarbe**
*** EP-Aufgliederung gefordert
STLB-Bau 2026-04 034
Erstbeschichtung an Stütze, eckig, innen, Untergrund Zellulosevlieswandbekleidung für nachträgliche Behandlung,
Abwicklung der Bearbeitungsflächen '0.64' m,
Grundbeschichtung für Dispersionsfarbe,
Zwischenbeschichtung aus Dispersionsfarbe, wasserbasiert,
Schlussbeschichtung aus Dispersionsfarbe, wasserbasiert, matt DIN EN 13300, Glanzgrad G3, deckend, Nassabriebbeständigkeit R-Klasse 1 DIN EN 13300, Arbeitshöhe der zu bearbeitenden oder zu bekleidenden Fläche bis 3,5 m über der Standfläche des hierfür erforderlichen Gerüstes.
Menge: 28,100 m

**02.34.02.7 Erstbesch Unterzug Zellulosevlieswandbekl. Abwicklung 0,68 m Dispersionsfarbe-GBS Dispersionsfarbe**
*** EP-Aufgliederung gefordert
STLB-Bau 2026-04 034
Erstbeschichtung an Unterzug, innen, Untergrund Zellulosevlieswandbekleidung für nachträgliche Behandlung,
Abwicklung der Bearbeitungsflächen '0.68' m,
Grundbeschichtung für Dispersionsfarbe, pigmentiert, haftvermittelnd,
Schlussbeschichtung aus Dispersionsfarbe, wasserbasiert, matt DIN EN 13300, Glanzgrad G3, deckend, Arbeitshöhe der zu bearbeitenden oder zu bekleidenden Fläche bis 3,5 m über der Standfläche des hierfür erforderlichen Gerüstes.
Menge: 26,000 m

**02.34.02.8 Erstbesch Leibung Zellulosevlieswandbekl. B 30 cm Dispersionsfarbe-GBS Dispersionsfarbe Dispersionsfarbe**
*** EP-Aufgliederung gefordert
STLB-Bau 2026-04 034
Erstbeschichtung an Leibung, innen, Untergrund Zellulosevlieswandbekleidung für nachträgliche Behandlung,
Breite Leibung '30' cm,
Grundbeschichtung für Dispersionsfarbe,
Zwischenbeschichtung aus Dispersionsfarbe, wasserbasiert,
Schlussbeschichtung aus Dispersionsfarbe, wasserbasiert, matt DIN EN 13300, Glanzgrad G3, deckend, Nassabriebbeständigkeit R-Klasse 1 DIN EN 13300, Arbeitshöhe der zu bearbeitenden oder zu bekleidenden Fläche bis 3,5 m über der Standfläche des hierfür erforderlichen Gerüstes.
Menge: 12,000 m

##### Abschnitt 02.34.03 Holzuntergrund - Decken

**02.34.03.1 Erstbesch Decke Brettschichtholz Acrylharzlack PU verst. Acrylharzlack PU verst. Acrylharzlack PU verst.**
*** EP-Aufgliederung gefordert
STLB-Bau 2026-04 034
Erstbeschichtung an Decke, innen, Untergrund Brettschichtholz, starke Beanspruchung DIN EN 927-1, maßhaltig DIN EN 927-1, Grundbeschichtung aus PU-verstärktem Acrylharzlack, wasserbasiert, Zwischenbeschichtung aus PU-verstärktem Acrylharzlack, wasserbasiert, Schlussbeschichtung aus PU-verstärktem Acrylharzlack, wasserbasiert, matt DIN EN 927-1, transparent, Arbeitshöhe der zu bearbeitenden oder zu bekleidenden Fläche bis 3,5 m über der Standfläche des hierfür erforderlichen Gerüstes.
Menge: 56,000 m2

##### Abschnitt 02.34.04 Fugenabdichtung

**02.34.04.1 Fugenabdichtung, Acryl, <= 10 mm, Innenbereich**
Elasto-plastische Verfugung der Anschlüsse mit Dichtstoff auf Acryldispersionsbasis (überstreichbar), im Innenbereich, inkl. reinigen, abkleben und grundieren. Fugen anschließend glätten.
Bauteil : Fugen
Breite Fuge : <= 10 mm
Fugenmaterial : Acryl
Einbauort : Innenbereich
Menge: 50,000 m

**02.34.04.2 Fugenabdichtung, Acryl, <= 15 mm, Innenbereich**
Elasto-plastische Verfugung der Anschlüsse mit Dichtstoff auf Acryldispersionsbasis (überstreichbar), im Innenbereich, inkl. reinigen, abkleben und grundieren. Fugen anschließend glätten.
Bauteil : Fugen
Breite Fuge : <= 15 mm
Fugenmaterial : Acryl
Einbauort : Innenbereich
Menge: 75,000 m

**02.34.04.3 Fugenabdichtung, Acryl, <= 20 mm, Innenbereich**
Elasto-plastische Verfugung der Anschlüsse mit Dichtstoff auf Acryl-Dispersionsbasis (überstreichbar) und Hinterfüllung mit Schaumstoffprofil, im Innenbereich, inkl. reinigen, abkleben und grundieren. Fugen anschließend glätten.
Bauteil : Fugen
Breite Fuge : <= 20 mm
Fugenmaterial : Acryl
Einbauort : Innenbereich
Menge: 50,000 m

##### Abschnitt 02.34.05 Stundensätze

**02.34.05.1 Stundensatz Vorarbeiter, Malerarbeiten**
Arbeiten, welche nicht in den Positionen erfasst sind und gegen Nachweis zur Ausführung kommen:
Vorarbeiter
Menge: 10,000 h

**02.34.05.2 Stundensatz Fachwerker, Malerarbeiten**
Arbeiten, welche nicht in den Positionen erfasst sind und gegen Nachweis zur Ausführung kommen:
Fachwerker
Menge: 10,000 h

**02.34.05.3 Stundensatz Helfer, Malerarbeiten**
Arbeiten, welche nicht in den Positionen erfasst sind und gegen Nachweis zur Ausführung kommen:
Helfer
Menge: 10,000 h

#### Bereich 02.39 Trockenbauarbeiten

##### Abschnitt 02.39.01 Schachtwand und Verkleidungen

**02.39.01.1 Schachtwand H bis 3 m Abst. 225 mm WD 75 mm F90-A UK Stahlblechprofil verz Einfachständerwerk Mineralwolle MW D 40mm Beplankung einseitig Kalziumsilikatpl. einlagig D 25mm**
*** EP-Aufgliederung gefordert
STLB-Bau 2026-04 039
Schachtwand DIN 4103-1, Einbaubereich 2 DIN 4103-1 (Bereiche mit großer Menschenansammlung sowie Trennwände zwischen Räumen mit einem Höhenunterschied der Fußböden größer gleich 1 m),
Höhe Wand bis '3' m,
Abstand zwischen Beplankung und Wand bis '225' mm,
Dicke Wand '75' mm, Feuerwiderstandsklasse F 90 - A DIN 4102-2, Baustoffklasse DIN 4102-1 A2 (nichtbrennbar),
Unterkonstruktion aus verzinkten Stahlblechprofilen DIN EN 14195, als Einfachständerwerk, CW/UW 50,
Ständerachsabstand '625' mm,
Dämmschicht aus Mineralwolle MW DIN EN 13162, Dämmschichtdicke 40 mm, in Platten, Anwendungsgebiet DIN 4108-10 WTR, einlagig, Beplankung einseitig,
aus Kalziumsilikatplatten, Sichtseite beschichtet, Oberfläche glatt,
1. Seite einlagig, Dicke 1. Seite 1. Lage 25 mm, Fugen und Befestigungsmittel spachteln,
befestigen mit Schnellbauschrauben DIN EN 14566 und DIN 18182-2.
Menge: 4,295 m2

**02.39.01.2 Abschottung**
Herstellen und Liefern einer freistehenden Abschottung / Schürzenwand als Brandschutzbekleidung in der Feuerwiderstandsklasse F30 (nach DIN 4102) bzw. EI 30 (nach DIN EN 13501) über einer ehemaligen geneigten Dachfläche ohne Ziegelbelag und Lattung (Befestigung auf den bauseits vorhandenen Sparren) Abrechnung erfolgt nach Längenmaß.

Abmessungen: Bauteilhöhe im Mittel ca. 50 cm, Bauteilbreite ca. 2,50 m.
Unterkonstruktion: Aus verzinkten Stahlblechprofilen (z. B. CW-/UW-Profilen, Mindestblechdicke 0,6 mm). Fachgerechte, statisch bemessene Befestigung am Bestand.
Beplankung: Aus zementgebundenen Brandschutzplatten, Plattendicke gemäß brandschutztechnischem Nachweis/Zulassung für F30/EI30. Die Platten müssen als Putzträger für einen späteren Dünnschicht-Gipsputz geeignet sein.
Oberer Anschluss: Starre, brandschutztechnisch dichte Befestigung an die neue Massivholzdecke. Ausführung des Anschlusses mit elastischer Brandschutz-Fugenmasse zum Ausgleich von Bauteilbewegungen.
Umlaufender Anschluss: Dichter, mechanisch befestigter Anschluss an alle angrenzenden, bestehenden Bauteile (Dachfläche, Wände). Fugenverschluss umlaufend mit elastischer Brandschutz-Fugenmasse.Verspachtelung: Verspachtelung der Stoßfugen und Befestigungsmittel mit systemkonformem Fugenspachtel und Fugendeckstreifen, oberflächenfertig vorbereitet für den nachfolgenden Putzauftrag.
Inklusive aller erforderlichen Befestigungsmittel, Dichtstoffe, elastischen Brandschutz-Fugenmassen, Kantenschutzprofile, Zuschnitte an die Dachneigung und eventuell erforderlicher Hilfskonstruktionen komplett betriebsfertig herstellen und anbieten.
Menge: 2,500 m

##### Abschnitt 02.39.02 Brandschutzverkleidungen

**02.39.02.1 Brandschutzbekl. Stütze F90 4seitig einlagig Kalziumsilikatpl D 40mm Abwicklung 0,32 m**
*** EP-Aufgliederung gefordert
Brandschutzbekleidung an Stütze, aus Stahl, senkrecht, Feuerwiderstandsklasse F 90 DIN 4102-2, 4-seitig, einlagig, mit Kalziumsilikatplatten, Rohdichte über 700 bis 900 kg/m3, Plattendicke 40 mm, Montage ohne Unterkonstruktion: Selbsttragender Kasten mit Klammer bzw. Schraubmontage. (4-seitige Verkleidung)
Abwicklung der Bearbeitungsflächen '0,32' m, Arbeitshöhe der
zu bearbeitenden oder zu bekleidenden Fläche bis 3,5 m über der Standfläche des hierfür erforderlichen Gerüstes.
Menge: 27,500 m

**02.39.02.2 Brandschutzbekl. Träger F90 3seitig einlagig Kalziumsilikatpl D 20mm Abwicklung 0,60 m**
Brandschutzbekleidung an Träger, aus Stahl, senkrecht, Feuerwiderstandsklasse F 90 DIN 4102-2, 4-seitig, einlagig, mit Kalziumsilikatplatten, Rohdichte über 700 bis 900 kg/m3, Plattendicke 20 mm, Montage ohne Unterkonstruktion: Selbsttragender Kasten mit Klammer bzw. Schraubmontage. (3-seitige Verkleidung)
Abwicklung der Bearbeitungsflächen '0,60' m, Arbeitshöhe der
zu bearbeitenden oder zu bekleidenden Fläche bis 3,5 m über der Standfläche des hierfür erforderlichen Gerüstes.
Menge: 26,000 m
